# Sanierung Walter-Kolb-Halle
Angebotsaufforderung (GAEB 90, DA83)
DV-Nummer: 1022
Währung: EUR

## Wärmeverbundsystrem mit Riemchen
Datum: 25.08.26

*Hinweis*
Allgemeine Baubeschreibung

Liegenschaft: Walter-Kolb-Weg 1-3, 27568 Bremerhaven

Baumaßnahme: Energetische Sanierung und Erweiterung
der Walter-Kolb-Sporthalle

Der Gebäudekomplex gliedert sich in folgende Bereiche:

A) Nebenräume, erdgeschossig
B) Tribünengang und Treppenhaus im Obergeschoss
C) Dreifeldsporthalle
D) Geräteräume, erdgeschossig an der Nordseite
E) ehemalige Hausmeisterwohnung, künftig Büro- und
Nebenräume
F) Judo-Trainingshalle / Dojo
G) neuer Haupteingangs- und Erschließungsanbau im Erd-
und Obergeschoss

Art und Umfang der Leistungen des jeweiligen Gewerks
ergeben sich ausschließlich aus dem
Leistungsverzeichnis, den zugehörigen Plänen, Details,
Gutachten und sonstigen Vertragsunterlagen.

Bei Verweisen auf technische Spezifikationen gelten
gleichwertige technische Spezifikationen als mit
erfasst,
soweit in den Vergabeunterlagen keine zulässige
abweichende Festlegung getroffen ist.

0.1 Angaben zur Baustelle

0.1.1 Lage der Baustelle

Das Baufeld befindet sich im Campusbereich der
Geschwister-Scholl-Schule und der Neue Oberschule
Lehe. Die Baustellenzufahrt erfolgt grundsätzlich über
die Fichtestraße.

Die angrenzenden Schulgebäude und sonstigen
Einrichtungen bleiben während der Bauzeit in Nutzung.
Zugänge, Rettungswege und die Erreichbarkeit der
Nachbargebäude dürfen durch die Bauarbeiten nicht
unzulässig beeinträchtigt werden.

0.1.2 Besondere Belastungen (Einschränkungen)

Die Arbeiten erfolgen in einem aktiven Schul- und
Sportcampus. Lärm-, Staub- und
Erschütterungseinwirkungen sind auf das technisch
unvermeidbare Maß zu begrenzen.

Arbeiten mit außergewöhnlichen Emissionen oder
besonderen Auswirkungen auf den laufenden Betrieb sind
rechtzeitig mit dem Auftraggeber und der
Objektüberwachung abzustimmen.

0.1.3 Art und Lage der baulichen Anlagen

Es handelt sich um einen freistehenden Gebäudekomplex
mit Bestandsgebäuden unterschiedlicher Bauart.
Die Großsporthalle besteht im Wesentlichen aus einem
Stahlbeton-Skeletttragwerk mit massiven
Ausfachungen und Stahltragwerken im Dachbereich. Die
Judo-Trainingshalle besitzt massive Außenwände
und eine Dachkonstruktion mit Holzleimbindern und
Trapezblech.

Der neue Haupteingangs- und Erschließungsanbau umfasst
insbesondere Stahl-Glas-Konstruktionen,
massive Decken- und Dachbauteile sowie einen
Übergangsbereich in Holzkonstruktion. Maßgebend sind
die
aktuellen Planunterlagen und das Brandschutzkonzept.

0.1.4 Verkehrsverhältnisse

Die Verkehrs- und Bewegungsflächen innerhalb des
Baufeldes sind begrenzt. Begegnungsverkehr und
Wendemöglichkeiten für größere Fahrzeuge sind nur
eingeschränkt vorhanden.

Anlieferungen sind bedarfsgerecht zu planen und mit
der Objektüberwachung abzustimmen. Warte-, Abstell-
oder Lagerflächen außerhalb des zugewiesenen Baufeldes
stehen nicht zur Verfügung.

0.1.5 Freizuhaltende Flächen

Feuerwehrzufahrten und -bewegungsflächen,
Rettungswege, Schulwege, Gebäudeeingänge sowie Zugänge
zu Ver- und Entsorgungseinrichtungen sind jederzeit
freizuhalten.

Flächen außerhalb der zugewiesenen Baustellen- und
Lagerbereiche dürfen weder benutzt noch blockiert
werden.

0.1.6 Transporteinrichtungen

Bauseitige Krane, Bauaufzüge, Hebezeuge oder sonstige
Transporteinrichtungen werden nicht zur
allgemeinen Nutzung bereitgestellt, soweit in
einzelnen Leistungspositionen nichts Abweichendes
beschrieben ist.

Die für die eigene Leistung erforderlichen Transport-
und Hebemittel sind durch den Auftragnehmer
entsprechend den örtlichen Platzverhältnissen
auszuwählen, bereitzustellen und zu betreiben.

0.1.7 Anschlüsse

Baustrom aus dem Gebäudenetz mit einer
Anschlussmöglichkeit bis 32 A und Bauwasser stehen in
einer
Entfernung von weniger als 100 m zur Verfügung.
Entnahmestellen und Nutzungsbedingungen sind vor
Beginn der Arbeiten mit der Objektüberwachung
abzustimmen.

Ab der Übergabestelle sind sämtliche für die eigene
Leistung erforderlichen, ausreichend dimensionierten
und baustellengeeigneten Verteiler, Leitungen, Schutz-
und Fehlerstrom-Schutzeinrichtungen durch den
Auftragnehmer vorzuhalten. Eine zentrale
Baustromverteilung für den gesamten Gebäudekomplex ist
nicht
vorgesehen.

Bauwasser wird vom Auftraggeber unentgeltlich
bereitgestellt. Der Auftragnehmer hat geeignete
Entnahmeeinrichtungen und einen für den Anwendungsfall
geeigneten Systemtrenner mit
Rückflussverhinderer vorzuhalten.

Farbreste, Reinigungsflüssigkeiten, Baustoffe,
kontaminierte Stoffe und sonstige nicht einleitfähige
Flüssigkeiten dürfen nicht in die Gebäudeentwässerung
eingeleitet werden.

0.1.8 Mitbenutzung von Flächen

Die Baustelleneinrichtungs-, Lager- und
Verkehrsflächen sind begrenzt und werden von mehreren
Auftragnehmern gemeinsam genutzt. Die Nutzung ist
vorab mit der Objektüberwachung abzustimmen.

Die übliche gewerkeeigene Baustelleneinrichtung
einschließlich der für die eigene Leistung
erforderlichen
Geräte, Kleingeräte, Schutzmaßnahmen und Hilfsmittel
ist einzurechnen, soweit die jeweilige Fach-ATV oder
einzelne Leistungspositionen keine abweichende
Regelung enthalten.

Gerüste, besondere Hebezeuge, Containeranlagen oder
sonstige besondere Baustelleneinrichtungen sind
nur einzurechnen, wenn sie in den Leistungspositionen
ausdrücklich dem jeweiligen Gewerk zugeordnet sind.

0.1.12 Besondere Vorgaben für die Entsorgung

Abfälle aus dem Bereich des Auftragnehmers sind nach
Abfallarten getrennt zu erfassen und entsprechend
den geltenden Vorschriften, insbesondere unter
Verwendung der zutreffenden Abfallschlüssel,
ordnungsgemäß zu entsorgen.

Entsorgungs- und Übernahmenachweise sind auf Verlangen
sowie bei nachweispflichtigen Abfällen ohne
gesonderte Aufforderung vorzulegen.

Abfälle und Rückbaumaterialien aus dem Bereich des
Auftraggebers sind nur insoweit zu übernehmen, zu
befördern oder zu entsorgen, wie dies in den
Leistungspositionen ausdrücklich beschrieben ist.

Aufgrund der begrenzten Lagerflächen sind Abfälle in
abgestimmten, zugelassenen Behältern zu sammeln
und entsprechend dem Baufortschritt zeitnah von der
Baustelle zu entfernen. Schadstoffbelastete Abfälle
sind getrennt zu halten.

0.1.13 Schutzgebiete + Schutzzeiten auf der Baustelle

Besondere Schutzgebiete oder jahreszeitliche
Schutzzeiten im Bereich der Baustelle sind derzeit
nicht
bekannt.

Die aus dem aktiven Schul- und Sportbetrieb sowie aus
dem Immissionsschutz resultierenden
Einschränkungen bleiben hiervon unberührt.

0.1.16 Vorhandene Anlagen Ver- und Entsorgung

Im Gebäude und im Erdreich befinden sich vorhandene
Ver- und Entsorgungsleitungen sowie technische
Anlagen.

Vor Bohr-, Schneid-, Abbruch-, Erd- oder
Befestigungsarbeiten sind die betroffenen Bereiche
anhand der
Bestandsunterlagen, durch Abstimmung mit den
Fachplanern und erforderlichenfalls durch geeignete
Ortungsverfahren zu prüfen.

Eingriffe in vorhandene Anlagen sind nur nach
vorheriger Freigabe zulässig.

0.1.17 Hindernisse

Als bekannte oder vermutete Hindernisse kommen
insbesondere vorhandene Leitungen, Kanäle, verdeckte
Einbauteile, alte Fundamente, Bauwerksreste und
sonstige Bestandteile früherer Bauzustände in Betracht.

Nicht in den Vertragsunterlagen beschriebene
Hindernisse sind dem Auftraggeber unverzüglich
anzuzeigen.
Ihre Beseitigung ist nur nach Anweisung und bei
entsprechender vertraglicher Beauftragung auszuführen.

0.1.18 Kampfmittelsondierung

Eine Bestätigung, dass die im Land Bremen geltenden
Anforderungen zu Erkundungs- und gegebenenfalls
Räumungsmaßnahmen hinsichtlich Kampfmitteln erfüllt
wurden, liegt in den geprüften Unterlagen nicht vor.

Der Geotechnische Bericht weist ausdrücklich darauf
hin, dass ein Kampfmittelverdacht nicht untersucht
wurde. Erd-, Bohr- und Gründungsarbeiten dürfen im
betroffenen Bereich erst nach Freigabe durch den
Auftraggeber beginnen.

Werden Kampfmittelerkundungs- oder Räumungsmaßnahmen
erforderlich, sind diese mit dem
Baugrundgutachter abzustimmen, damit die Tragfähigkeit
des Baugrundes nicht unzulässig beeinträchtigt
wird.

0.1.19 Baustellenverordnung

Für die Baumaßnahme wird durch den Auftraggeber ein
Sicherheits- und Gesundheitsschutzkoordinator
bestellt.

Die Vorgaben des SiGe-Plans und die Anweisungen des
Koordinators sind zu beachten. Die gesetzlichen
Arbeitsschutzpflichten und die Verantwortung des
jeweiligen Auftragnehmers für seine Beschäftigten
bleiben
unberührt.

0.1 Gewerkeübergreifende Baustellenverordnung: SiGeKo
wird eingeschaltet.

0.2 Deutsche Gesetzliche Unfallversicherung (DGUV):
Der AN hat im Sinne des § 10 der DGUV Vorschrift
1 eine Aufsichtsperson zu benennen, die für die
Einhaltung der Unfallverhütungsvorschriften der
Berufsgenossenschaft verantwortlich ist.
Durch den AN sind dem AG 14 Tage vor Baubeginn
schriftlich vorzulegen.

0.3 Arbeitsschutzgesetz (ArbSchG):
§ 5:  Beurteilung der Arbeitsbedingungen mit
Ermittlung der Gefährdungen und den entsprechenden
Arbeitsschutzmaßnahmen als Dokumentation.
§ 7:  Zuordnung der Leistungen und Aufgaben innerhalb
des eigenen Betriebes an Mitarbeiter.
§ 10: Benennung der Ersthelfer vor Ort. Gem.
Betriebssicherheitsverordnung: (Nur bei Erfordernis
durch
entsprechende Betriebsmittel)
§ 3:  Gefährdungsbeurteilung der Betriebsmittel
§ 9:  Unterrichtung der Beschäftigten zu
Arbeitsmitteln und deren Gefahren mit Dokumentation.
§ 10: Prüfung der Arbeitsmittel

0.4 Koordination: Der Auftraggeber ist berechtigt, die
Zusammenarbeit auf der Baustelle bei
Koordinierungsbesprechungen zu regeln und zu steuern.
Der Auftragnehmer ist zur Teilnahme an diesen
Besprechungen nach Aufforderung verpflichtet.

0.5 Bauleitung des Auftragnehmers: Der Auftragnehmer
hat für seine Arbeiten einen deutschsprachigen
Projekt- Bauleiter und eine Aufsichtsperson
schriftlich zu benennen.
Der Bauleiter AN ist verantwortlich für die Erfüllung
der gesetzlichen und behördlichen Verpflichtungen. Er
hat die Ausführungen der vertraglichen Leistungen zu
leiten, die eigenen Arbeiten mit den anderen am Bau
Beteiligten zu abzustimmen und für die Ordnung und
Sauberkeit auf seiner Baustelle zu sorgen.
Verkehrssprache ist deutsch. Alle Unterlagen
(Zeichnungen, Protokolle, Betriebsanleitungen, etc.)
sind in
deutscher Sprache abzufassen.

0.6 Nachunternehmer sind nur nach vorheriger Anmeldung
unter Nachweis der technischen und fachlichen
Qualität gleich die des Auftragnehmers bzw.
erforderlichen technischen Anforderung  möglich,
insoweit der
AG Zustimmung erteilt. Die Einhaltung der tariflichen
Gleichbehandlung ist unter Nachweis Voraussetzung
für eine Zustimmung des Auftraggebers. Eine mögliche
Zustimmung kann für den Auftragsfall nur einmalig
erfolgen. Sollten im Bieterverfahren bereits
Nachunternehmer benannt werden, muss die
Nachweisführung
wie vor beschrieben bereits mit den
Ausschreibungsunterlagen erfolgen.

0.1.20 Absprachen im Bauablauf mit dem Bauherrn oder
seiner Vertreter

Eingriffe in vorhandene Leitungen, Anlagen oder
Versorgungssysteme sowie erforderliche Abschaltungen
oder Betriebsunterbrechungen sind rechtzeitig mit dem
Auftraggeber, dem Nutzer, den Fachplanern und dem
jeweiligen Eigentümer oder Betreiber abzustimmen.

Die Maßnahmen dürfen erst nach ausdrücklicher Freigabe
ausgeführt werden. Zeitpunkt, Dauer, betroffene
Bereiche und erforderliche Sicherungsmaßnahmen sind
vorab schriftlich anzumelden.

0.1.21 Schadstoffbelastungen

Für das Bestandsgebäude liegt das Schadstoffgutachten
der WESSLING Consulting Engineering GmbH &
Co. KG, Projekt EBR-25-0014 / Auftrag EBR-00060-25,
Stand 27.08.2025, einschließlich Anlagen vor.

Die Untersuchung war orientierend und
maßnahmenbezogen. Verdeckte oder bislang nicht erkannte
schadstoffhaltige Baustoffe können nicht vollständig
ausgeschlossen werden.

Schadstoffbezogene Schutz-, Rückbau-, Verpackungs-,
Transport- und Entsorgungsleistungen gehören nur
dann zum Leistungsumfang des jeweiligen
Auftragnehmers, wenn sie in den Leistungspositionen
ausdrücklich beschrieben sind.

Werden während der Arbeiten nicht beschriebene
verdächtige Materialien angetroffen, sind die Arbeiten
im
betroffenen Bereich einzustellen, der Bereich zu
sichern und der Auftraggeber unverzüglich zu
informieren.

Für Bodenaushub sind zusätzlich die Hinweise des
Geotechnischen Berichts zu möglichen
Bodenverunreinigungen und zur erforderlichen Beprobung
vor der Abfuhr zu beachten.

0.1.22 Vorarbeiten

Vom Auftraggeber veranlasste Vorarbeiten und
Leistungen anderer Auftragnehmer ergeben sich aus dem
Bauablaufplan, den Planunterlagen und den jeweiligen
Leistungsbeschreibungen.

Der Auftragnehmer hat die für seine Leistung
erforderlichen Vorleistungen vor Beginn zu prüfen und
erkennbare Mängel, fehlende Voraussetzungen oder
Abweichungen unverzüglich schriftlich anzuzeigen.

0.1.23 Arbeiten anderer Unternehmer

Während der Ausführung sind zeitgleich weitere
Auftragnehmer in verschiedenen Bereichen der
Liegenschaft
tätig.

Die eigenen Arbeiten, Anlieferungen, Lagerflächen,
Schutzmaßnahmen und Schnittstellen sind mit der
Objektüberwachung sowie den angrenzenden Gewerken
abzustimmen.

0.2 Angaben zur Ausführung

0.2.0 Allgemeine Hinweise

Fachbauleitung (AN)
Der Auftragnehmer hat die Baustelle ständig, von
Beginn der Arbeiten an, mit einer sachverständigen
technischen Aufsicht zu besetzen, die dem Auftraggeber
ohne besondere Aufforderung zu benennen ist.
- Dieser Vertreter hat die deutsche Sprache in Wort
und Schrift einwandfrei zu beherrschen. Für den Bereich
der dem Auftragnehmer übertragenden Arbeiten und der
damit zusammenhängenden Arbeiten gilt diese
Aufsicht als Fachbauleiter gemäß Landesbauordnung.
- Der Fachbauleiter hat die Ausführung der
vertraglichen Leistungen zu leiten und für Ordnung auf
seiner
Arbeitsstelle zu sorgen.
- Die Baustelle ist für die gesamte Bauzeit mit einem
qualifizierten und verantwortlichen Fachbauleiter zu
besetzen.

Absprache mit angrenzenden Gewerken
Die Ausführung der Leistungen hat in Absprache mit den
Unternehmern der an seine Leistung angrenzenden
Gewerke und der Objektüberwachung zu erfolgen.

Baubesprechungen
Es finden 1x in der Woche Baubesprechungen auf der
Baustelle statt. Während der Ausführung der
Bauleistungen sowie vorher und nachher ist der
Auftragnehmer verpflichtet an den Baubesprechungen mit
einer in allen Belangen vertretungsberechtigten Person

0.2.2 Erschwernisse

Besondere Erschwernisse ergeben sich aus dem aktiven
Schul- und Sportcampus, den begrenzten
Verkehrs-, Lager- und Baustelleneinrichtungsflächen,
dem Bauen im Bestand sowie aus der zeitgleichen
Tätigkeit mehrerer Gewerke.

Die Arbeiten sind so zu organisieren, dass der Betrieb
der angrenzenden Einrichtungen und die Nutzung
freizuhaltender Wege und Flächen möglichst wenig
beeinträchtigt werden.

0.2.3 Vorgaben SiGe-Plan

Die im SiGe-Plan festgelegten projektbezogenen
Maßnahmen und Koordinationsvorgaben sind in der jeweils
gültigen Fassung einzuhalten.

Der Auftragnehmer hat seine Gefährdungsbeurteilungen
und Arbeitsverfahren rechtzeitig auf die Vorgaben
des SiGe-Plans und die tatsächlichen
Baustellenbedingungen abzustimmen.

0.2.4 Leistungen zur Unfallverhütung

Die üblichen Schutz- und Sicherheitsmaßnahmen für die
eigenen Beschäftigten und den eigenen
Arbeitsbereich sind Bestandteil der vertraglichen
Leistung.

Leistungen zur Unfallverhütung und zum
Gesundheitsschutz, die ausschließlich Mitarbeitern
anderer
Unternehmen oder gemeinschaftlich genutzten Bereichen
dienen und über die üblichen eigenen Pflichten
hinausgehen, sind nur geschuldet, wenn sie im
SiGe-Plan oder in eigenen Leistungspositionen eindeutig
beschrieben sind.

0.2.5 Besondere Anforderungen an Arbeiten in
kontaminierten Bereichen

Arbeiten in schadstoffbelasteten oder
schadstoffverdächtigen Bereichen dürfen nur auf
Grundlage des
Schadstoffgutachtens, der jeweiligen
Leistungsbeschreibung, der Gefährdungsbeurteilung und
der
einschlägigen Gefahrstoff- und
Arbeitsschutzvorschriften ausgeführt werden.

Erforderliche besondere Schutzbereiche,
Unterdruckhaltungen, Freigabemessungen,
Sachkundenachweise
und sonstige besondere Maßnahmen sind in den
jeweiligen Leistungspositionen festzulegen.

0.2.6 Besondere Anforderung Entsorgung

Die gewerkeeigene Baustelleneinrichtung ist auf das
notwendige Maß zu beschränken und vor Aufstellung
mit der Objektüberwachung abzustimmen.

Abfall- und Entsorgungsbehälter sind für die
jeweiligen Abfallarten geeignet, standsicher,
erforderlichenfalls
verschließbar und eindeutig gekennzeichnet
aufzustellen.

Eine längerfristige Lagerung von Abfällen,
Rückbaumaterialien oder Verpackungen im Gebäude oder
auf
nicht zugewiesenen Flächen ist nicht zulässig.

0.2.7 Besondere Anforderung an Gerüste/Steiger

Fassaden-, Raum-, Schutz- und Sondergerüste werden,
soweit vorgesehen, im
Gerüstbau-Leistungsverzeichnis oder in gesonderten
Leistungspositionen beschrieben.

Eine Doppelvergütung von Gerüstleistungen ist
ausgeschlossen. Vom jeweiligen Gewerk selbst
einzurechnende Kleingerüste, Arbeitsbühnen, Leitern
und sonstige Zugangsmittel richten sich nach der
einschlägigen Fach-ATV und den konkreten
Leistungspositionen.

0.2.10 Verwendung wiederaufbereiteter Stoffe

Wiederaufbereitete Stoffe dürfen verwendet oder
mitverwendet werden, wenn sie für den vorgesehenen
Verwendungszweck geeignet sind, die geforderten
technischen und bauordnungsrechtlichen Eigenschaften
nachweisen und keine abweichende Festlegung in den
Leistungspositionen besteht.

Ein generelles Verbot wiederaufbereiteter Stoffe wird
nicht ausgesprochen.

0.2.11 Anforderungen an wiederaufbereitete Stoffe

Wiederaufbereitete und nicht genormte Stoffe und
Bauteile müssen mindestens die in der
Leistungsbeschreibung geforderten Eigenschaften, die
Eignung für den Verwendungszweck sowie die
erforderlichen Verwendbarkeits- und
Anwendbarkeitsnachweise erfüllen.

Erforderliche Zustimmungen, Zulassungen oder
projektspezifische Freigaben sind vor dem Einbau
vorzulegen.

0.2.13 Eignungs- und Gütenachweise

Die in den Leistungspositionen, Zulassungen,
technischen Regelwerken und Genehmigungen geforderten
Eignungs-, Güte-, Prüf- und Übereinstimmungsnachweise
sind rechtzeitig vor der Verwendung der
betreffenden Stoffe oder Bauteile in deutscher Sprache
vorzulegen.

Prüfbücher für regelmäßig prüfpflichtige Anlagen sind
in der vertraglich festgelegten Form zu übergeben;
soweit keine andere Regelung getroffen wird,
mindestens zweifach.

0.2.14 Auf der Baustelle gewonnenen Stoffen verwenden
/ verwerten

Auf der Baustelle gewonnene Stoffe dürfen nur
verwendet oder einer anderweitigen Verwertung zugeführt
werden, wenn dies in den Leistungspositionen
vorgesehen und durch den Auftraggeber freigegeben ist.

Andernfalls sind die Stoffe getrennt zu erfassen,
erforderlichenfalls zu beproben und entsprechend ihrer
Einstufung zu verwerten oder zu entsorgen.

0.2.15 Verwertung/Entsorgung

Art, Zusammensetzung und Menge der aus dem Bereich des
Auftraggebers zu entsorgenden Böden, Stoffe
und Bauteile ergeben sich aus den Leistungspositionen,
dem Schadstoffgutachten und dem Geotechnischen
Bericht.

Entsorgungsleistungen über die nach der ATV DIN 18299
ohnehin geschuldeten Nebenleistungen hinaus
sind nur umfasst, wenn sie eindeutig beschrieben sind.
Schadstoffbelastete Stoffe und größere Mengen aus
dem Bereich des Auftraggebers sind gesondert
auszuschreiben.

Die geforderten Transport-, Übernahme-, Wiege- und
Entsorgungsnachweise sind vollständig vorzulegen.

0.2.16 Vom Auftraggeber beigestellte Materialien

Vom Auftraggeber beigestellte Stoffe und Bauteile sind
nicht vorgesehen, sofern in einzelnen
Leistungspositionen nichts Abweichendes angegeben ist.

0.2.17 Abladen, Lagern und Transport durch den
Auftraggeber

Der Auftraggeber übernimmt grundsätzlich weder das
Abladen noch die Lagerung oder den
innerbaustellenseitigen Transport von Stoffen und
Bauteilen, sofern in einzelnen Leistungspositionen
nichts
Abweichendes beschrieben ist.

*Hinweis*
ZTV Putz-/Stuckarbeiten

1 Grundlagen
Für die Leistungen dieses Gewerks gelten die VOB Teil
C, insbesondere ATV DIN 18350 Putz-/Stuckarbeiten,
und die Allgemein Anerkannten Regeln der Technik.

Ergänzend zu den in VOB Teil C aufgeführten Normen
gelten die Regelwerke der nachstehend genannten
Herausgeber in der zum Zeitpunkt der Ausführung
gültigen Fassung als Grundlage von Kalkulation und
Arbeitsausführung:
BAF: Bundesverband Ausbau und Fassade im ZDB,
BFS: Bundesausschuss Farbe und Sachwertschutz e. V.,
GIPS: Bundesverband der Gipsindustrie e. V.,
Bundesverband Leichtbeton e. V.,
Bundesverband Porenbetonindustrie e. V.,
DGfdB: Deutsche Gesellschaft für das Badewesen e. V.,
DGUV: Deutsche Gesetzliche Unfallversicherung e. V.,
DIN: Deutsches Institut für Normung e. V.,
DVL: Dachverband Lehm e. V.,
RAL: Deutsches Institut für Gütesicherung und
Kennzeichnung e. V.,
SAF: Fachverband der Stuckateure für Ausbau und
Fassade,
VDPM: Verband für Dämmsysteme, Putz und Mörtel e. V.,
WTA: Wissenschaftlich-Technische Arbeitsgemeinschaft
für Bauwerkserhaltung und Denkmalpflege e. V.

2 Ausführung und Konstruktion
2.1 Allgemeine Hinweise
Innerhalb von 10 Tagen nach Auftragserhalt, in jedem
Fall jedoch rechtzeitig vor Materialdisposition und
Ausführungsbeginn, wird der AN dem AG unaufgefordert
den Teil seiner späteren Dokumentation übergeben,
aus dem alle bauaufsichtlichen Zulassungen,
Prüfungszeugnisse, Einbaubedingungen und technischen
Eigenschaften der vom AN zum Einbau vorgesehenen
Produkte ersichtlich sind.

Der AN hat den AG auf die für die angebotenen
Leistungen erforderlichen bauseitigen Vorleistungen
rechtzeitig
vor Ausführungsbeginn der an ihn beauftragten
Leistungen hinzuweisen.

Rechtzeitig vor Beginn der Ausführung seiner Arbeiten
hat der AN eigenverantwortlich vorgegebene Maße und
benannte Höhen auf Übereinstimmung mit am Bau
vorhandenen Meterrissen und erforderlichenfalls die
Maßgenauigkeit des Rohbodens durch Nivellement
festzustellen. Bei Überschreitung der Toleranzgrenzen,
insbesondere von Winkeltoleranzen, ist der AG
unverzüglich zu verständigen.

Soweit Toleranzen aus Vorleistungen vom AN beseitigt
werden, erstellt der AN vor Beseitigung oder Ausgleich
der Toleranzen ein Aufmaß über diese Leistungen. Nach
Leistungserbringung ist die Abrechnung des Aufwands
zur Toleranzbeseitigung nicht mehr nachvollziehbar.
Daher wird der AN das diesbezügliche Aufmaß vom AG
rechtzeitig vor Arbeitsausführung als Grundlage seines
Vergütungsanspruchs prüfen lassen.

Vor Ausführungsbeginn sind vom AN alle vorhandenen
Fenster, Türen und Verglasungen auf Schäden und
Verunreinigungen zu prüfen und diese beim AG
anzuzeigen. Nicht angezeigte Kratzer oder
Mörtelverunreinigungen werden als vom AN verursacht
vermutet. Alle Einbauteile wie Fenster, Fensterstöcke,
Türen, Türfutter, Türrahmen, Türzargen, Verglasungen,
Sichtbetonbauteile, angrenzende Bauteile etc. sind
daher sorgfältig abzudecken.

Höhenmarken dürfen zunächst nicht überputzt werden.
Das nachträgliche Beiputzen der Fehlstellen von
Höhenrissen nach Aufforderung durch die Bauleitung ist
Leistung des AN.

Die Ausführung von Oberputzen ist ausschließlich mit
rostfreiem Werkzeug zulässig.

2.2 Untergrund, Vorleistung
Sämtliche Putzuntergründe sind erforderlichenfalls vom
AN zur Erhöhung der Putzhaftung zu ertüchtigen, so
beispielsweise durch Spritzbewurf oder Auftragen von
Haftbrücken. Ferner ist sicherzustellen, dass keine
Verminderung der Putzhaftung aufgrund von eingesetzten
Trennmitteln, durch nicht saugende Untergründe oder
Oberflächen mit Bindemittelanreicherungen
(Sinterschicht) erfolgt.

Fehlstellen, zu tiefe oder zu breite Fugen sind
auszugleichen; sie dürfen nicht im Zusammenhang mit
der ersten
Putzlage ausgeglichen werden.

Alle Stellen, an denen Risse im Putzgrund sichtbar
sind oder wo Risse erwartet werden, sind vor Beginn mit
dem Auftraggeber zu besichtigen und festzulegen. Die
erforderlichen Maßnahmen zur Vermeidung von Rissen
sind vor Beginn der Arbeiten mit dem AG abzusprechen
und deren Vergütung zu regeln.

Sofern Bauteile vor Arbeitsausführung vom AN
abgewässert bzw. abgestrahlt werden, ist
sicherzustellen, dass
feuchtigkeitsempfindliche bzw. stark saugende
Materialien vor zu großem Nässeeintrag geschützt
werden.

Sofern der AN gewässerverunreinigende Zusätze bei
Nassreinigungen einsetzt, sind die Gerüstlagen so mit
Folie abzudecken, dass das kontaminierte Wasser vom AN
über Rinnen gesammelt und geordnet entsorgt wird.

2.3 Oberflächen
Sämtliche Nachputzarbeiten sind mit gleichem Material
wie die nebenliegenden Hauptflächen so auszuführen,
dass keine Absätze oder Ansätze erkennbar sind.

Putze und Spachtelungen sind mindestens in
Standardqualität (Q2) nach DIN 18550 auszuführen, DIN
EN
13914 bleibt insoweit in Bezug auf die dort genannten
Ausführungstoleranzen ohne Beachtung.

Sind Oberflächen gemäß Leistungsbeschreibung in den
Qualitätsstufen Q3 oder Q4 nach DIN 18550 bzw. nach
Merkblatt "Putzoberflächen im Innenbereich" des
Bundesverbandes der Gipsindustrie e. V. herzustellen,
sind
grundsätzlich die erhöhten Ebenheitstoleranzen nach
DIN 18202 einzuhalten.

Sofern später auftretende Streiflichtverhältnisse
absehbar sind (z. B. lange, schmale Flure,
Wandleuchten,
Downlights in Wandnähe), erkundet der AN
unaufgefordert beim AG, ob Streiflicht zu erwarten ist
und welche
Güte die Putzoberfläche aufweisen soll. Einen
deutlichen Hinweis auf später zu erwartende
Streiflichtverhältnisse geben hierbei
Elektro-Wandauslässe sowie wandbündige Türen und
Fenster ohne
seitlichen Wandanschlag. Unterbleibt die rechtzeitige
Erkundung des AN zu Streiflichtverhältnissen und
Qualitäten der Putzoberfläche, gehen alle späteren
Aufwendung zur Beseitigung von minderwertigen
Oberflächenqualitäten zulasten des AN.

2.4 Einbauten/Einbauteile
Soweit für das Anputzen und Überputzen von
Einbauteilen nichts anderes vereinbart ist, soll
folgende
Ausführung gelten: Rahmen, Gewände, Fachwerkteile u.
Ä. aus Metall oder Holz dürfen keine kraftschlüssige
Verbindung mit dem Putz haben, sie sind mit
durchgehender Armierung zu überspannen und zusätzlich
an der
Putzoberfläche oberhalb des Materialwechsels durch
Kellenschnitt zu trennen. Der Kellenschnitt ist vom AN
nachträglich dauerelastisch zu verfugen.

Soweit Türen, Klappen o. ä. Einbauteile mit nicht
verdeckten Befestigungsmitteln (z. B.
Befestigungslaschen) in
unverputztes Mauerwerk eingesetzt werden, sind die
angrenzenden Wandflächen zu putzen. Dies gilt
insbesondere für die Stahleckzargen, deren
Befestigungslaschen zu überputzen sind, sowie für
Aufzugsfahrschachttüren, deren Laibungen gleichfalls
nachträglich einzuputzen sind.

Bauseitig geschlossene Durchbrüche und Schlitze sind
vor Ausführung des Flächenputzes zeitlich vorgezogen
zunächst mit einem Grundputz vor Ausführung des
Flächenputzes zu überputzen.

In den Putz einbindende Bauteile, wie z. B.
Rohrleitungen, sind vom AN vor dem Einputzen elastisch
zu
ummanteln, sodass keine Risse am Putz durch Bewegungen
der Einbauteile entstehen können. Bei
Verwendung von Zementputz oder Kalkzementputz im
Zusammenhang mit der Anarbeitung von
Natursteinoberflächen (z. B. Natursteinfensterbänken)
ist vom AN vor Ausführung die Verträglichkeit des
Steins
zu Zementmörtel in Bezug auf später entstehende
Verfärbungen des Steins zu prüfen.

2.5 Laibungen/Außenecken
Eckausbildungen an Laibungen und Außenecken sind stets
mit verzinkten Eckschutzprofilen auszuführen. Der
Putzanschluss an Fenster und Türen ist mittels
elastischer Anputzprofile auszubilden.

Soweit Außentür- und Fensterelemente zum Zeitpunkt der
Ausführung des Laibungsputzes noch nicht
eingebaut sind, werden die Laibungen in ihrer gesamten
Tiefe verputzt, um einen geeigneten Untergrund für
Dampfsperrfolien und Fugendichtbänder zu schaffen.

Die Laibungen von Türöffnungen mit Stahleckzargen sind
auf der Zargengegenseite mit einem verzinkten
Putzeckschutzprofil zu versehen, die Laibung ist
nachfolgend in gesamter Breite bis an die Stahlzarge zu
putzen; der Putz soll nicht auf Dicke 0 mm auslaufen.

Aufzugsfahrschachttüren sind fahrschachtseitig
einzuputzen, um einen dichten Bauwerksanschluss zu
gewährleisten.

2.6 Fugen/Anschlüsse
In zu verfliesenden Bereichen mit optischen
Anforderungen (Bäder- und WC-Einheiten) sind
Putzlehrschienen
zur Erlangung absoluter Oberflächenebenheit einzubauen.

2.7 Armierung
Sämtliche Materialwechsel, Schlitze und Durchbrüche
sind vor dem Überputzen mit einer nichtrostenden
Putzbewehrung aus Streckmetall (Rabitz) zu versehen.
Schlitze sind unterhalb der Armierungslage vor dem
Verputzen vollflächig mit Dämmstoff zu füllen.

2.8 Sanierputz
Die Ausführung von Sanierputzmaßnahmen erfolgt auf
Grundlage der WTA-Merkblätter unter Beachtung und
Einhaltung aller darin beschriebenen Anforderungen und
Prüfkriterien.

2.9 Außenputz
Vor dem Aufbringen eines Außenputzes auf porösem
Ziegelmauerwerk von Kellerwänden ist eine
zementgebundene elastische Dichtungsschlämme als
Grundierung aufzubringen.

Auf gleichmäßige Färbung und Oberflächenausbildung des
Außenputzes ist zu achten. Flecken und Ansätze im
Außenputz gelten als wesentlicher Mangel. Besonders
bei Oberputzschichten mit Farbzusatz ist darauf zu
achten, dass für zusammenhängende Flächen nur Material
einer Charge verwendet wird.

2.10 Modernisierung/Instandsetzung
Soweit Modernisierungs- und Instandsetzungsmaßnahmen
in bewohnten Räumen stattfinden, vermeidet der AN
jegliche Belästigungen der Wohnungsnutzer bspw.
dadurch, dass alle Materialien nur außerhalb der
Wohnungen angemischt werden.

Die Baustelle ist bei Arbeitsunterbrechungen oder bei
Arbeitsende in einem sauberen und ordentlichen Zustand
zu hinterlassen.

Der AN trifft, sofern dies notwendig ist,
selbstständig Terminabsprachen zur Durchführung seiner
Leistungen,
wie z. B. Mängelbeseitigung oder Restarbeiten, mit den
Mietern.

2.11 Bauphysik
Fensterlaibungen in schwach dämmenden Bauteilen
(Betonwände, Kalksandsteinwände etc.) müssen
grundsätzlich gedämmt werden. Soweit außenseitig keine
oder nur eine Dämmung geringer Stärke (< 6 cm im
Laibungsbereich) aufgebracht wird, soll eine
zusätzliche Laibungsinnendämmung vorgesehen werden. Als
Material hierfür sind Kalziumsilikatplatten zu
verwenden, sofern nicht aus etwas anderes beschrieben
ist. Der
AN weist den AG ggf. auf die Erfordernis der zuvor
beschriebenen Laibungsinnendämmung hin.

*Hinweis*
ZTV Wärmedämmverbundsysteme

1 Grundlagen
Für die Leistungen dieses Gewerks gelten die VOB Teil
C, insbesondere ATV DIN 18345
Wärmedämm-Verbundsysteme, und die Allgemein
Anerkannten Regeln der Technik.

Ergänzend hierzu gelten die Regelwerke der nachstehend
genannten Herausgeber in der zum Zeitpunkt der
Ausführung gültigen Fassung als Grundlage von
Kalkulation und Arbeitsausführung:
BAF: Bundesverband Ausbau und Fassade im ZDB,
BFS: Bundesausschuss Farbe und Sachwertschutz e. V.,
DGUV: Deutsche Gesetzliche Unfallversicherung e. V.,
DIN: Deutsches Institut für Normung e. V.,
RAL: Deutsches Institut für Gütesicherung und
Kennzeichnung e. V.,
SAF: Fachverband der Stuckateure für Ausbau und
Fassade,
VDPM: Verband für Dämmsysteme, Putz und Mörtel e. V.,
WTA: Wissenschaftlich-Technische Arbeitsgemeinschaft
für Bauwerkserhaltung und Denkmalpflege e. V.

2 Vorbereitung und Planung
Innerhalb von 10 Tagen nach Auftragserhalt, in jedem
Fall jedoch rechtzeitig vor Materialdisposition und
Ausführungsbeginn, wird der AN dem AG unaufgefordert
den Teil seiner späteren Dokumentation übergeben,
aus dem alle bauaufsichtlichen Zulassungen,
Prüfungszeugnisse, Einbaubedingungen und technischen
Eigenschaften der vom AN zum Einbau vorgesehenen
Produkte ersichtlich sind.

Der AN hat den AG auf die für die angebotenen
Leistungen erforderlichen bauseitigen Vorleistungen
rechtzeitig
vor Ausführungsbeginn der an ihn beauftragten
Leistungen hinzuweisen.

Rechtzeitig vor Beginn der Ausführung seiner Arbeiten
hat der AN eigenverantwortlich vorgegebene Maße auf
Übereinstimmung mit am Bau vorhandenen Meterrissen und
erforderlichenfalls die Maßgenauigkeit der
Wanduntergründe durch Schnurgerüst und Flächenaufmaß
sicherzustellen. Bei Überschreitung der
Toleranzgrenzen ist der AG unverzüglich zu
verständigen.

Soweit Toleranzen aus Vorleistungen vom AN beseitigt
werden, erstellt der AN vor Beseitigung oder Ausgleich
der Toleranzen ein Aufmaß über diese Leistungen. Nach
Leistungserbringung ist die Abrechnung des Aufwands
zur Toleranzbeseitigung nicht mehr nachvollziehbar.
Daher wird der AN das diesbezügliche Aufmaß vom AG
rechtzeitig vor Arbeitsausführung als Grundlage seines
Vergütungsanspruchs prüfen lassen.

Der AN plant eigenverantwortlich seinen
baustelleninternen Arbeitsablauf. Hieraus folgernd
sind alle eventuellen
bauablaufbedingten Aufwendungen für Siloaufstellungen,
Hebezeuge, Mobilkraneinsätze,
Bauzwischenzustände, Provisorien, Unterstützungen,
Tragrüstungen (mit Ausnahme von Traggerüsten der
Klasse B nach DIN EN 12812), Lehren etc. integraler
Leistungsbestandteil des AN und werden nicht gesondert
vergütet, soweit nicht in Leistungspositionen
ausdrücklich abweichend beschrieben.

Vor Beginn der Arbeiten ist vom AN eine Werkstatt- und
Montageplanung zu erstellen und dem AG vor
Ausführung zur Prüfung und Freigabe vorzulegen.
Bestandteil der Werkstatt- und Montageplanung des AN
sind
u. a.:
vollständiges Wärmedämm-Verbundsystem nach
EnEV-Nachweis,
Anpassung des WDVS an den Geländeverlauf,
Anschluss an integrierten und vorgesetzten
Sonnenschutz,
Anordnung von Brandschutzriegeln,
statische Bemessungen, Windsog, Dübelberechnung,
Gefahr von Veralgung,
Sockelausbildung,
Dachrandanschluss sowie Innenseiten von Attiken,
Dehnungsmöglichkeiten an Fensterbankanschlüssen.

3 Ausführung und Konstruktion
3.1 Allgemeine Hinweise
Sofern Regenfallrohre zur Ausführung von WDVS-Arbeiten
demontiert werden, müssen vom AN provisorische
Regenwasserableitungen bis auf die Geländeoberfläche
an allen Fallrohranschlüssen angebracht werden.

Im Falle von Zugerscheinung durch "Kaminwirkung" bei
Gerüsten mit Gerüstverkleidung hat der AN bei
Erfordernis für temporäre Öffnungen in der Verkleidung
zu sorgen.

Wenn dem AN Gerüste bauseits zur Verfügung gestellt
werden, sind diese von grober Verschmutzung, die
durch die Arbeiten des ANs entstanden sind, täglich zu
Arbeitsende zu reinigen.

3.2 Materialien
Die Verarbeitungsrichtlinien der WDVS-Hersteller sind
ebenso einzuhalten wie die Vorgaben aus DIN 55699.
Polystyrol-Hartschaumdämmungen siand nur in
grafitgeschäumter Ausführung zulässig. Alle
Materialien sind
systemintern aus dem Produktangebot nur eines
Herstellers zu beziehen.

Eckschutz- und Abschlussprofile sollen mit minimaler
Ansichtsbreite in verzinkter Oberfläche, keinesfalls
jedoch
kunststoffbeschichtet ausgeführt werden.

3.3 Untergrund
Dem AN obliegt rechtzeitig vor Ausführungsbeginn die
Prüfung des Untergrunds in Bezug auf Ebenheit,
Trockenheit, Saugfähigkeit, Materialeignung,
Festigkeit der Oberfläche etc.

3.4 Anschlüsse
Rahmen, Gewände, Fensterbänke u. ä. dürfen keine
kraftschlüssige Verbindung mit dem Putz haben, sie sind
durch geeignete Maßnahmen, z. B. entsprechende An- und
Abschlussprofile, Kompribänder und dergleichen, zu
trennen. Des Weiteren ist bei Anschlüssen zwischen
Bauteilen im Innen- und Außenbereich eine thermische
Trennung auszubilden; der Isothermenverlauf ist zu
beachten.

3.5 Fugen
Der AN erfragt unaufgefordert die größten zu
erwartenden Fugen und Setzungsbewegungen, er stimmt die
Auswahl geeigneter Fugenprofile hierauf ab. Die
Ausbildung aller Fugen sowie der An-/Abschlüsse
erfolgen
nach Vorgaben des Systemherstellers. Fugen sind im
WDVS direkt oberhalb der Fugen im Untergrund des
WDVS auszuführen.

3.6 Oberputz/Beschichtung - WDVS
Auf gleichmäßige Färbung und Oberflächenausbildung des
Oberputzes ist zu achten. Flecken und Ansätze im
Oberputz gelten als wesentlicher Mangel. Besonders bei
Oberputzschichten mit Farbzusatz ist darauf zu achten,
dass für zusammenhängende Flächen nur Material einer
Charge verwendet wird.

Alle nichtmineralischen, getönten Oberputze erhalten
einen abschließenden Deckenanstrich mit
Silikonharzfarbe zur Vermeidung von
Flecken/Farbunterschieden.

3.7 Deckendämmung
Bei außenseitiger Deckendämmung, bei z. B.
auskragenden Bauteilen oder Loggien, sind vorderseitig
systemzugehörige Tropfkantenprofile mit mindestens 10
mm Überstand/Abkantung einzubauen. Als
Deckendämmung sind ausschließlich nicht brennbare
Baustoffe zulässig, Polystyroldämmung darf nicht zum
Einsatz gebracht werden.

3.8 Innendämmungen
Soweit Innendämmungen an der Unterseite von Decken zur
Ausführung gelangen, sind alle in die Decken
einbindenden Bauteile (Stützen, Unterzüge, Wandköpfe
etc.) bis zu einer Höhe von 1,00 m unterhalb der Decke
allseitig flankierend zu dämmen, soweit nicht
anderweitig anderslautend beschrieben.

Die an den Außenecken sichtbaren Dämmstoffanschnitte
sind zu überdecken, ausgenommen es handelt sich
um durchgängig monolithische Dämmstoffe ohne
andersartige Oberfläche. Soweit konstruktiv möglich,
sollen
die Anschnittsflächen von Dämmstoffen an Außenecken
von Unterzügen nach unten und nicht seitlich
angeordnet sein. Der AN stellt dem AG verschiedene
Möglichkeiten der Ausführung von Außenecken (z. B.
Über-Eck, Gehrung, Blechprofilabdeckung etc.) im
Rahmen einer Bemusterung zur Auswahl vor.

Soweit Befestigungsmittel von Innendämmungen nach
Herstellerangaben in die Oberfläche bündig einsenkbar
sind, ist diese Einsenkung auszuführen.

3.9 Oberflächenvergütung - Anti-Graffiti
WDVS-Oberflächen an öffentlich begehbaren Flächen
erhalten bis 3,00 m Höhe, soweit nicht abweichend
beschrieben, eine zum System des WDVS-Herstellers
gehörige Anti-Graffiti-Beschichtung.

3.10 Biozide Materialeinstellungen
Dem AG ist bekannt, dass Jahre nach der Herstellung
des WDVS ein Algen- und Pilzbefall an Fassadenflächen
auftreten kann. Biozide Einstellungen der Oberputze
oder Anstriche können diesen Effekt als Opferschicht
nur
verzögern, nicht jedoch dauerhaft unterbinden. Aus
Gründen des Umweltschutzes soll der AN, soweit nicht
ausdrücklich abweichend beschrieben, in bewitterten
Lagen keine biozid eingestellten Materialien verwenden,
um keine Biozide in das Grundwasser einzutragen.

3.11 Sockel
Die Oberfläche des Sockelputzes ist, soweit nicht
ausdrücklich anderslautend beschrieben, mit einfarbig
grauem
Oberputz und doppellagiger Gewebespachtelung
(Panzergewebe) herzustellen.

3.12 Bauphysik
Fensterlaibungen in schwach dämmenden Bauteilen
(Betonwände, Kalksandsteinwände etc.) müssen
grundsätzlich gedämmt werden.

Metallprofile, z. B. Sockelprofile, sind, wenn der
Untergrund nicht aus schwach dämmendem Baumaterial wie
z.
B. aus Kalksandstein oder Beton besteht, thermisch
durch Unterlegen von Streifen aus geeignetem Dämmstoff,
z. B. extrudiertem Polystyrolhartschaum, thermisch von
den Wänden zu trennen. In das WDVS einbindende
oder dieses tangierende Bauteile sind mit
dauerelastischen Materialien oder bewegungsaufnehmenden
Fugenprofilen so anzuarbeiten, dass die auftretenden
Längenänderungen zwängungsfrei aufgenommen
werden.

Soweit Dübel zur Befestigung von WDVS verwendet
werden, sind nur eingesenkte Dübel mit wärmegedämmten
Kopfscheiben zulässig.

3.13 Brandschutz
In WDVS mit brennbaren Dämmstoffen sind
Brandschutzriegel aus nichtbrennbaren Dämmstoffen
(Mineralwolle
A1, Flammpunkt > 1.000 °C) mindestens an folgenden
Stellen einzubauen:
< 90 cm über OK Gelände als Sockelstreifen,
im Gebäudeabschluss unterhalb Traufe/Attika,
vollständig umlaufend (nicht nur über Fensterstürzen!)
in mindestens jedem zweiten Geschoss.

Beim Einbau von Polystyroldämmstoffen an Fassaden
bewohnter oder genutzter Gebäude besteht während des
Anbringens der Polystyrolplatten bis zu deren
Überdeckung mit Armierungsmörtel ein deutlich erhöhtes
Brandrisiko mit schlimmstmöglicher Personengefährdung!
Aus diesem Grund ist der AN für die Einhaltung bzw.
Umsetzung der nachfolgenden Sicherheitsmaßnahmen
verantwortlich:
Aufklärung der Bewohner/Nutzer der Gebäude zu den
Brandgefahren durch Aushänge und Flugblättern.
Der AN wird nur so viele unverputzte
Polystyrol-Dämmstoffflächen erstellen, wie es
arbeitsablauftechnisch
unverzichtbar ist, um ansatzfreie
Armierungsputzflächen zu bekommen.
Dämmstoffe aus Polystyrol dürfen vom AN nur in
mindesterforderlicher Menge und stets nur unmittelbar
vor
ihrer Verarbeitung auf dem Gerüst zu lagern.
Das Arbeitsgerüst ist vom AN arbeitstäglich komplett
von Polystyrolresten abzufegen; alle übrigen
brennbaren Stoffe sind von dem Gerüst und unter dem
Gerüst arbeitstäglich zu entfernen.
Der AN benennt dem AG bis spätestens 5 Tage vor
Ausführungsbeginn den für den Brandschutz
verantwortlichen Bauleiter namentlich.

Gleichfalls sind Brandwände mit nicht brennbaren
mineralischen Dämmstoffen zu überdecken, der AN
erkundet
hierfür unaufgefordert die Lage von Brandwänden hinter
den zu verputzenden Außenwänden. Der
Sockelbereich solcher Brandwandüberdeckungen ist mit
feuchtigkeitsresistenter und nicht brennbarer
Schaumglasdämmung zu versehen.

3.14 Statik/Windlasten
Der AN schuldet im Rahmen seiner Werkstatt- und
Montageplanung eine Dübelstatik und als deren Grundlage
eine Windsogberechnung samt deren Prüfung. Alle
erforderlichen Eingangswerte für die Statik ermittelt
der AN
nach Auftragserteilung selbstständig.

*Hinweis*
1. Allgemeine Regelungen DIN 18299 (VOB/C)

1.1 Bauvorhaben und Geltungsbereich

Das Bauvorhaben betrifft die energetische Sanierung
der Walter-Kolb-Halle,
Walter-Kolb-Weg 1-3, 27568 Bremerhaven.

Das Bestandsgebäude besteht aus der Großturnhalle, den
zugehörigen Nebenräumen
sowie der angrenzenden Judo-Trainingshalle. Im Zuge
der Gesamtmaßnahme wird
südwestlich der Großturnhalle ein neuer Eingangs- und
Erschließungsanbau errichtet.

Gegenstand dieses Leistungsverzeichnisses sind
ausschließlich die in den
Leistungspositionen und Planunterlagen bezeichneten
Fassadenflächen, an denen ein
Wärmedämmverbundsystem mit Klinkerriemchenbekleidung
herzustellen ist.

Nicht Bestandteil dieses Gewerkes sind, soweit nicht
in einzelnen Positionen
ausdrücklich beschrieben,

- die vorgehängte hinterlüftete Fassade der
Judo-Trainingshalle,
- die Stahl-Glas-Konstruktionen des neuen Anbaus,
- Fenster-, Tür-, Sonnenschutz-, Dachabdichtungs-,
Klempner- und
  Metallbauleistungen,
- Leistungen anderer Gewerke an angrenzenden Bauteilen.

Die Leistungen sind mit den angrenzenden Gewerken und
insbesondere mit den
Gewerken Gerüstbau, Fenster-/Metallbau, Sonnenschutz,
Dachabdichtung,
Dachklempner, VHF und Elektro abzustimmen.

Maßgebend für Art, Umfang und Ausführung der
Leistungen sind die
Leistungsbeschreibung, die zugehörigen Planunterlagen,
die Besonderen
Vertragsbedingungen, die Allgemeinen Technischen
Vertragsbedingungen der VOB/C
sowie die anerkannten Regeln der Technik.

Unstimmigkeiten zwischen Leistungsbeschreibung,
Planunterlagen, Bestand und
Ausführungsbedingungen sind vom Auftragnehmer
rechtzeitig, vor Beginn der
betroffenen Arbeiten, schriftlich anzuzeigen.

1.2 Bestandssituation und örtliche Gegebenheiten

Die Arbeiten erfolgen an einem Bestandsgebäude. Die
vorhandenen Fassadenflächen,
Anschlüsse, Fenster, Türen, Dachanschlüsse,
Regenfallrohre, Leitungen,
Sonnenschutzanlagen, Außenbeleuchtungen, Einbauteile,
Außenanlagen und
Geländeanschlüsse sind vor Beginn der Arbeiten vom
Auftragnehmer örtlich zu
überprüfen.

Der Auftragnehmer hat vor Beginn der Arbeiten alle für
seine Leistung relevanten
Maße, Anschlusshöhen, Ebenheiten, Öffnungsmaße,
Befestigungsmöglichkeiten,
Materialwechsel und vorhandenen Bauteile
eigenverantwortlich zu prüfen.

Die im Leistungsverzeichnis angegebenen Mengen dienen
der Abrechnung. Sie
entbinden den Auftragnehmer nicht von der Pflicht zur
Prüfung der örtlichen
Verhältnisse sowie der für die Ausführung
erforderlichen Aufmaße.

1.3 Baustelleneinrichtung und Logistik

Die Baustelleneinrichtungs- und Lagerflächen sind
begrenzt. Lager-, Aufenthalts-
und Sanitärflächen werden bauseits nur im abgestimmten
Umfang zur Verfügung
gestellt.

Die für die Durchführung der eigenen Leistungen
erforderliche Baustelleneinrichtung,
Materiallagerung, Kleingeräte, Transportmittel,
Schutzmaßnahmen und
Unterbringung der Arbeitskräfte sind vom Auftragnehmer
zu organisieren, soweit
diese nicht ausdrücklich als bauseitige Leistung
beschrieben sind.

Materialien des Wärmedämmverbundsystems sind
entsprechend den
Herstellervorgaben trocken, frostsicher, gegen
Durchfeuchtung geschützt und
standsicher zu lagern. Dämmstoffe, Klebe- und
Armierungsmörtel, Klinkerriemchen,
Fugenmörtel und Systemzubehör sind vor Beschädigung,
Durchfeuchtung,
Verschmutzung und unzulässiger Erwärmung zu schützen.

Die Arbeits- und Lagerflächen sind täglich sauber zu
halten. Nach Abschluss der
eigenen Leistungen sind alle Einrichtungen,
Materialien, Verpackungen,
Reststoffe, Schutzmaßnahmen und sonstigen Gegenstände
des Auftragnehmers
vollständig zu entfernen. Die genutzten Flächen sind
besenrein und in
ordnungsgemäßem Zustand zu übergeben.

Ein Sanitärcontainer wird bauseits zur Verfügung
gestellt.
Lager- und Aufenthaltsflächen stehen nur im
abgestimmten Umfang zur
Verfügung. Weitergehende Anforderungen des
Auftragnehmers an Lagerung,
Unterbringung und Baustelleneinrichtung sind in dessen
Leistungen
einzukalkulieren.

1.4 Baustrom und Bauwasser

Ab den bauseits bereitgestellten Anschlusspunkten sind
sämtliche für die eigene
Leistung erforderlichen Leitungen, Verteilungen,
Schutzeinrichtungen,
Verlängerungen, Wasserleitungen, Systemtrenner und
sonstigen Einrichtungen durch
den Auftragnehmer bereitzustellen, zu unterhalten und
nach Abschluss der Arbeiten
wieder zu entfernen.

Die Elektroinstallation ab dem Anschlusspunkt ist
entsprechend den geltenden
VDE-Bestimmungen sowie den einschlägigen
Unfallverhütungsvorschriften
auszuführen und zu betreiben.

Bauwasser darf nur unter Verwendung geeigneter
Sicherungseinrichtungen gegen
Rückfließen und Rücksaugen entnommen werden. Eine
Nutzung des Baustroms zur
Beheizung von Aufenthalts- oder Lagerräumen des
Auftragnehmers ist nicht
zulässig.

1.5 Gerüste und Zugänglichkeit

Das für die WDVS-Arbeiten erforderliche Arbeitsgerüst
wird bauseits im Rahmen des
separaten Gerüstgewerkes bereitgestellt.

Der Auftragnehmer hat das bereitgestellte Gerüst vor
Beginn der eigenen Arbeiten auf
seine Eignung für die vorgesehenen Leistungen zu
prüfen. Bedenken, fehlende
Schutzmaßnahmen, unzureichende Gerüstbreiten, fehlende
Konsolen, fehlende
Seitenschutzbauteile, unzureichende Zugänge oder
sonstige Einschränkungen sind
der Objektüberwachung unverzüglich und vor Beginn der
Arbeiten schriftlich
anzuzeigen.

Das Gerüst darf nur entsprechend seiner vorgesehenen
Nutzung belastet werden.
Eine Lagerung von Materialien auf Gerüstlagen ist nur
im zulässigen Umfang und nach
Abstimmung mit dem Gerüstbauunternehmen zulässig.

Erforderliche Schutznetze, Einhausungen, Schutzplanen,
Staubschutzmaßnahmen,
Materialaufzüge oder sonstige zusätzliche
Einrichtungen sind rechtzeitig mit der
Objektüberwachung und dem Gerüstbauunternehmen
abzustimmen.

1.6 Schutz von Gebäude, Außenanlagen und
Verkehrsflächen

Angrenzende Bauteile, Fenster, Türen, Fensterbänke,
Verglasungen,
Sonnenschutzanlagen, Dachabdichtungen, Dachrand- und
Blechanschlüsse,
Fallrohre, Leuchten, Leitungen, Außengeräte,
Beschilderungen, Stromkästen,
Außenanlagen, Pflanzflächen, Geländeanschlüsse und
Bodenbeläge sind während
der Ausführung wirksam gegen Beschädigung und
Verschmutzung zu schützen.

Schutzmaßnahmen sind während der gesamten
Ausführungszeit zu kontrollieren,
bei Beschädigung unverzüglich zu erneuern und nach
Abschluss der Arbeiten
vollständig zu entfernen.

Verunreinigungen durch Reinigungsarbeiten,
Klebemörtel, Armierungsmörtel,
Fugenmörtel, Staub, Bohrmehl oder sonstige Stoffe sind
unverzüglich und
materialschonend zu beseitigen.

Beschädigungen an Bestandsbauteilen oder
Einrichtungen, die durch den
Auftragnehmer verursacht werden, sind unverzüglich der
Objektüberwachung
anzuzeigen und auf Kosten des Auftragnehmers
fachgerecht zu beseitigen.

1.7 Aufrechterhaltung von Rettungswegen und
Feuerwehrzufahrt

Rettungswege, Notausgänge, Zugänge,
Feuerwehrzufahrten, Feuerwehrbewegungsflächen, Feuerwehrschlüsseldepots,
Feuerwehrinformations- und Bediensysteme,
Löschwasserentnahmestellen sowie Flächen für Rettungs-
und Einsatzkräfte sind
während der gesamten Bauzeit freizuhalten.

Eine Einschränkung, Verstellung oder zeitweise
Sperrung dieser Flächen ist nur nach
vorheriger schriftlicher Abstimmung mit dem
Auftraggeber und der
Objektüberwachung zulässig.

Erforderliche Umleitungen, Absperrungen,
Schutzmaßnahmen oder provisorische
Zugänge sind rechtzeitig mit der Objektüberwachung
abzustimmen.

1.8 Abstimmung mit Nutzern und Bauablauf

Die Walter-Kolb-Halle wird als Schul- und Sportstätte
genutzt. Der Auftragnehmer hat
seinen Bauablauf so zu organisieren, dass
Beeinträchtigungen des Schul- und
Sportbetriebs auf das technisch unvermeidbare Maß
begrenzt werden.

Lärmintensive, staubintensive, erschütterungsintensive
oder mit Wasserstrahlarbeiten
verbundene Arbeiten sind rechtzeitig mit der
Objektüberwachung abzustimmen.

Zugänge zu genutzten Gebäudebereichen, Fluchtwege,
Sanitärbereiche,
Technikräume und sonstige betriebsnotwendige Bereiche
dürfen nicht ohne
Abstimmung eingeschränkt werden.

1.9 Witterungsschutz und Ausführungsbedingungen

Die Arbeiten dürfen nur innerhalb der für das gewählte
WDVS-System zulässigen
Temperatur-, Feuchte- und Witterungsbedingungen
ausgeführt werden.

Dämmstoffe, Klebe- und Armierungsmörtel,
Klinkerriemchen, Fugenmörtel und
Anschlussmaterialien sind während Verarbeitung,
Erhärtung und Abbindezeit gegen
Regen, Frost, Tauwasser, starke Sonneneinstrahlung,
Wind und Durchfeuchtung zu
schützen.

Erforderliche übliche Witterungs- und Schutzmaßnahmen
für die fachgerechte
Ausführung sind in die Einheitspreise einzurechnen,
soweit sie nicht ausdrücklich als
gesonderte Leistung beschrieben sind.

1.10 Schadstoffbelastete Baustoffe und Umgang mit
Verdachtsmaterialien

Für das Bauvorhaben liegt das Schadstoffgutachten der
WESSLING Consulting
Engineering GmbH & Co. KG, Projekt-Nr. EBR-25-0014,
vom 27.08.2025, vor. Dieses
ist vom Auftragnehmer vor Beginn der Arbeiten zu
beachten.

Die im Schadstoffgutachten festgestellten
asbesthaltigen
Fensterkitte und Anschlussfugendichtstoffe an den
Bestandsfenstern
werden vor Beginn der WDVS-Arbeiten im Zuge des
Fenstergewerkes
ausgebaut und fachgerecht entsorgt.

Verbleibende asbesthaltige Dehnungsfugen sowie
sonstige im
Fassadenbereich vorhandene schadstoffverdächtige
Bestandsmaterialien sind vor einer Bearbeitung,
Beschädigung oder
Überarbeitung der Objektüberwachung schriftlich
anzuzeigen.

Arbeiten an vorhandenen Fugen, Dichtstoffen,
Fensteranschlüssen, Fensterkitten,
Dehnungsfugen und sonstigen schadstoffverdächtigen
Bestandsmaterialien dürfen nur
nach vorheriger Prüfung der betroffenen Bauteile und
unter Beachtung der jeweils
geltenden Gefahrstoff-, Arbeitsschutz-, Abfall- und
Entsorgungsvorschriften erfolgen.

Soweit schadstoffhaltige Baustoffe im Rahmen einzelner
Leistungspositionen
auszubauen, zu bearbeiten, zu verpacken, zu
transportieren oder zu entsorgen sind,
umfasst die jeweilige Leistung sämtliche hierfür
erforderlichen Schutzmaßnahmen,
Geräte, Fachkräfte, Verpackungen, Nachweise,
Transporte und
Entsorgungsleistungen.

Bei Auftreten nicht eindeutig bewerteter oder
verdächtiger Baustoffe sind die Arbeiten
im betroffenen Bereich unverzüglich einzustellen, der
Bereich gegen Zutritt zu sichern
und die Objektüberwachung schriftlich zu informieren.
Eine Fortsetzung der Arbeiten
darf erst nach schriftlicher Freigabe erfolgen.

Farbreste, Reinigungsflüssigkeiten, Mörtelreste,
Bohrmehl, Baustoffreste und sonstige
flüssige oder feste Abfälle dürfen nicht in das
Erdreich, in Entwässerungsanlagen oder
über Sanitäreinrichtungen eingeleitet werden.

1.11 Arbeitsschutz, Baustellenordnung und Koordination

Der Auftragnehmer hat für die Dauer seiner Arbeiten
eine geeignete, weisungsbefugte
Aufsichtsperson zu benennen. Diese ist der
Objektüberwachung vor Beginn der
Arbeiten schriftlich mitzuteilen.

Die geltenden Unfallverhütungsvorschriften, die
Baustellenverordnung, der
Sicherheits- und Gesundheitsschutzplan, soweit
vorhanden, sowie die Anweisungen
des Sicherheits- und Gesundheitsschutzkoordinators
sind zu beachten.

Der Auftragnehmer hat an erforderlichen
Koordinierungsbesprechungen teilzunehmen
und seine Arbeiten mit den parallel tätigen Gewerken
abzustimmen.

1.12 Bautageberichte und Dokumentation

Der Auftragnehmer hat während der Bauzeit
arbeitstäglich Bautageberichte zu führen.
Diese müssen mindestens Angaben enthalten über:

- Datum und Witterung,
- Anzahl und Qualifikation der eingesetzten
Arbeitskräfte,
- ausgeführte Leistungen und bearbeitete
Fassadenbereiche,
- eingesetzte Geräte und besondere Schutzmaßnahmen,
- Materiallieferungen und Materialchargen,
- Behinderungen, Unterbrechungen und besondere
Vorkommnisse,
- Feststellungen zum Untergrund, zu Anschlüssen oder
zu Schadstoffen,
- Schäden, Mängelanzeigen und Abstimmungsbedarf.

Die Bautageberichte sind der Objektüberwachung
wöchentlich unaufgefordert
vorzulegen. Besondere Vorkommnisse, Behinderungen,
Beschädigungen,
Sicherheitsmängel oder Abweichungen vom vorgesehenen
Bauablauf sind unverzüglich
schriftlich anzuzeigen.

*Hinweis*
2. Technische Vorbemerkungen DIN 18345 (VOB/C)

2.1 Geltungsbereich

Diese technischen Vorbemerkungen gelten für sämtliche
Leistungen des
Wärmedämmverbundsystems mit Klinkerriemchenbekleidung
innerhalb dieses
Leistungsverzeichnisses.

Die WDVS-Leistungen betreffen ausschließlich die in
den Leistungspositionen und
Planunterlagen bezeichneten Fassadenflächen der
Gebäude C, A, D und E.

Nicht Bestandteil dieses Gewerkes sind, soweit nicht
in den einzelnen Positionen
ausdrücklich beschrieben,

- die vorgehängte hinterlüftete Fassade der
Judo-Trainingshalle,
- Fassaden- und Bekleidungsarbeiten am neuen Anbau,
- Fenster-, Außentür-, Sonnenschutz-,
Dachabdichtungs-, Dachklempner-,
  Metallbau- und Elektroarbeiten,
- Abdichtungen erdberührter Bauteile,
- Erdarbeiten, Pflasterarbeiten und
Außenanlagenarbeiten.

Die Ausführung ist mit den angrenzenden Gewerken,
insbesondere Fenster- und
Metallbau, Sonnenschutz, Dachabdichtung, Dachklempner,
VHF, Gerüstbau und
Elektro, rechtzeitig abzustimmen.

2.2 Allgemeine Systemanforderungen

Das Wärmedämmverbundsystem ist als vollständiges,
untereinander abgestimmtes
und für die vorgesehene Klinkerriemchenbekleidung
geeignetes Gesamtsystem
auszuführen.

Sämtliche Systembestandteile, insbesondere
Dämmplatten, Klebe- und
Armierungsmörtel, Befestigungsmittel, Dübel,
Armierungsgewebe, Eckprofile,
Sockelprofile, Anschlussprofile, Dichtbänder,
Dehnfugenprofile,
Klinkerriemchen, Ansetzmörtel, Fugenmörtel und
Zubehörteile, müssen
systemverträglich sein und dem bauaufsichtlichen
Verwendbarkeits- und
Anwendbarkeitsnachweis des angebotenen WDVS
entsprechen.

Systemfremde Komponenten dürfen nur verwendet werden,
wenn deren Eignung und
Zulässigkeit durch den Systemhalter schriftlich
bestätigt und durch die
Objektüberwachung freigegeben wurde.

Vor Beginn der Ausführung sind der Objektüberwachung
vorzulegen:

- Produktdatenblätter sämtlicher wesentlicher
Systemkomponenten,
- bauaufsichtlicher Verwendbarkeits- und
Anwendbarkeitsnachweis,
- Verarbeitungsrichtlinien des Systemhalters,
- Nachweis der Eignung für den vorhandenen
Bestandsuntergrund,
- objektbezogene Dübelbemessung,
- Nachweis der vorgesehenen Baustoffklasse und des
Brandschutzaufbaus,
- Muster der vorgesehenen Klinkerriemchen und des
Fugenmörtels.

2.3 Bestand und Untergrund

Die ausgeschriebenen Fassadenflächen bestehen im
Bestand, abhängig vom
jeweiligen Gebäudeteil, aus vorhandenen
Klinkerriemchenbekleidungen,
Putzflächen sowie den dahinterliegenden tragfähigen
Wandkonstruktionen.

Die vorhandenen Klinkerriemchen und Putzflächen
bleiben grundsätzlich bestehen,
soweit sie tragfähig, fest mit dem Untergrund
verbunden, trocken, eben und für die
Aufnahme des vorgesehenen WDVS geeignet sind.

Der Auftragnehmer hat sämtliche Bestandsflächen vor
Beginn der Arbeiten
eigenverantwortlich auf Tragfähigkeit, Haftung,
Hohllagen, Risse, Ausblühungen,
Durchfeuchtungen, Verschmutzungen, Algen- oder
Pilzbefall, lose Bestandteile,
Ebenheit und Eignung für das vorgesehene WDVS zu
prüfen.

Die Prüfung umfasst mindestens:

- Sichtprüfung,
- Klopfprobe,
- Kratzprobe,
- Benetzungsprobe,
- Ebenheitsprüfung,
- Prüfung auf hohlliegende oder lose Klinkerriemchen,
- Probebohrungen,
- erforderlichenfalls Dübelauszugsversuche.

Nicht tragfähige, lose, hohl liegende oder
durchfeuchtete Untergrundbereiche sind
vor Beginn der weiteren Arbeiten der Objektüberwachung
schriftlich anzuzeigen.

Großflächige Rückbau-, Instandsetzungs- oder
Ausgleichsmaßnahmen, die über die
in den Leistungspositionen beschriebenen Leistungen
hinausgehen, dürfen erst nach
schriftlicher Anweisung der Objektüberwachung
ausgeführt werden.

2.4 Reinigung und Untergrundvorbereitung

Die Bestandsflächen sind materialschonend, staubarm
und systemgerecht zu reinigen.
Haftungsmindernde Verschmutzungen, lose Bestandteile,
nicht tragfähige Anstriche,
Ausblühungen sowie sonstige haftungsmindernde
Schichten sind vollständig zu
entfernen.

Die Reinigung darf weder Klinkerriemchen, Putzflächen,
Fenster, Türen,
Dachabdichtungen, Dachrandanschlüsse,
Blechabdeckungen, Sonnenschutzanlagen,
Leuchten, Leitungen oder Außenanlagen beschädigen.

Erforderliche Grundierungen, Haftbrücken,
Egalisierungen, Ausgleichsputze und
sonstige Untergrundvorbereitungen sind entsprechend
dem gewählten WDVS-System,
dem vorhandenen Untergrund und den Herstellervorgaben
auszuführen.

2.5 Befestigung und Dübelbemessung

Die Befestigung des WDVS erfolgt durch Verklebung und
mechanische Befestigung
entsprechend dem gewählten WDVS-System, dem
vorhandenen Untergrund sowie der
objektbezogenen Dübelbemessung.

Die Dübel sind durch vorhandene Klinkerriemchen,
Putz-, Mörtel- und sonstige nicht
tragende Schichten hindurch bis in den tragfähigen
Wanduntergrund zu führen.

Nicht tragende Bekleidungen, Klinkerriemchen,
Putzschichten, Mörtelschichten oder
Ausgleichsschichten dürfen nicht als anrechenbare
Verankerungstiefe angesetzt
werden.

Dübelart, Dübellänge, Verankerungstiefe, Anzahl,
Anordnung und Randabstände sind
vom Auftragnehmer objektbezogen unter Berücksichtigung
von Untergrund,
Gebäudehöhe, Fassadenbereich, Windzone,
Geländekategorie, Rand-, Eck- und
Innenbereichen sowie der Lasten aus dem WDVS mit
Klinkerriemchenbekleidung zu
ermitteln und nachzuweisen.

Die Bemessung ist auf Grundlage der hierfür
maßgeblichen technischen Regelwerke,
insbesondere der Windlasteinwirkungen nach DIN EN
1991-1-4 einschließlich
Nationalem Anhang, sowie der Zulassung und
Herstellervorgaben des gewählten
Systems vorzunehmen.

Die Ergebnisse der Probebohrungen, der
Dübelauszugsversuche und der
Dübelbemessung sind vor Beginn der Hauptleistungen der
Objektüberwachung
vorzulegen.

2.6 Dämmung, Armierung und Klinkerriemchenbekleidung

Dämmstoffart, Dämmstoffdicke, Befestigung, Armierung
und Bekleidung richten sich
nach den jeweiligen Leistungspositionen, den
Planunterlagen und dem zugelassenen
WDVS-System.

Die Dämmplatten sind dicht gestoßen, versetzt,
ebenflächig und hohlraumfrei zu
verlegen. Kreuzfugen sind nicht zulässig. Beschädigte,
durchfeuchtete oder
verschmutzte Dämmplatten dürfen nicht eingebaut werden.

An Gebäudeecken, Öffnungen, Leibungen, Stürzen,
Brüstungen, Anschlüssen,
Sockeln und sonstigen besonderen Fassadenbereichen
sind die Dämmplatten
fachgerecht zu verzahnen, anzupassen und entsprechend
der Systemvorgaben
zusätzlich zu sichern.

Die Armierungsschicht ist vollflächig, gleichmäßig und
systemgerecht auszuführen.
Das Armierungsgewebe ist faltenfrei, mit ausreichender
Überlappung und vollständig
im oberen Drittel der Armierungsschicht einzubetten.

An allen Öffnungsecken sind zusätzliche
Diagonalarmierungen entsprechend der
Systemvorgaben einzubauen.

Klinkerriemchen, Ansetzmörtel und Fugenmörtel sind
entsprechend dem zugelassenen
System zu verarbeiten. Riemchenverband, Riemchenfarbe,
Fugenfarbe, Fugenbild,
Fugenbreite und Fugenprofil richten sich nach der
freigegebenen Musterfläche sowie
den einzelnen Leistungspositionen.

2.7 Anschlüsse und Schnittstellen

Sämtliche Anschlüsse des WDVS an Fenster, Außentüren,
Tore, Lüftungsgitter, Leitungsdurchführungen,
Fallrohre, Außenleuchten, Beschilderungen,
Dachanschlüsse, Blechabdeckungen, Sockelbereiche und
angrenzende Fassaden sind
wärmebrückenarm, schlagregendicht, dauerhaft
bewegungsfähig und systemgerecht
auszuführen.

Die Fassadendämmung ist im Bereich der Fenster- und
Türöffnungen an die
vorgesehenen Rahmenverbreiterungen beziehungsweise
Anschlusselemente der
Fenster- und Türanlagen heranzuführen.

Die Ausführung von Fensteranschlussfugen,
außenliegenden Abdichtungen,
Fensterbankanschlüssen und Anschlüssen an
Metallbauteile ist mit dem jeweils zuständigen Gewerk
abzustimmen.

Der WDVS-Auftragnehmer hat die WDVS-seitigen
Anschlussprofile, Dichtbänder,
Leibungsdämmungen und Anschlussausbildungen
herzustellen, soweit diese in den
Leistungspositionen beschrieben sind.

Die Herstellung von Fenster- und Türanschlussfugen,
die Montage von
Fensterbänken, Blechabdeckungen oder sonstigen
Metallbauteilen
ist nur dann Bestandteil dieses Gewerkes, wenn dies
ausdrücklich in einer
Leistungsposition beschrieben ist.

Anschlüsse an Dachabdichtungen, Dachrandabschlüsse,
Attiken und geneigte
Dachflächen sind mit den Gewerken Dachabdichtung und
Dachklempner
abzustimmen. Die Dämmung ist, soweit planerisch
vorgesehen, ohne
wärmebrückenwirksame Unterbrechung an die angrenzende
Dach- oder
Attikadämmung heranzuführen.

2.8 Bewegungsfugen

Vorhandene Bauwerks- und Bewegungsfugen sind
aufzunehmen und im
Wärmedämmverbundsystem lagegleich und dauerhaft
funktionsfähig fortzuführen.

Ein Überarbeiten oder Überbrücken vorhandener
Bewegungsfugen mit Dämmstoff,
Armierungsmörtel, Klinkerriemchen oder Fugenmörtel ist
nicht zulässig.

Die Fugen sind mit hierfür zugelassenen und zum
WDVS-System gehörenden
Dehnfugenprofilen auszubilden.

2.9 Brandschutz

Das WDVS ist entsprechend den Anforderungen des
Brandschutzkonzeptes, den
Planunterlagen sowie den bauaufsichtlichen Nachweisen
des gewählten Systems
auszuführen.

Dämmstoffart, Brandverhalten, Brandriegel, Befestigung
und Klinkerriemchenbekleidung
sind entsprechend dem jeweils ausgeschriebenen
Systemaufbau auszuführen.

Abweichungen von den in den Leistungspositionen
beschriebenen Dämmstoffen oder
Systemaufbauten, insbesondere ein Austausch von
Mineralwolle gegen EPS oder
umgekehrt, sind nicht zulässig, sofern sie nicht durch
die Planung, den
Brandschutzplaner und die Objektüberwachung
schriftlich freigegeben wurden.

2.10 Schadstoffbelastete Bestandsmaterialien

Im Bereich der Fassade wurden asbesthaltige
Dehnungsfugen,
Anschlussfugendichtstoffe an Fensterlaibungen sowie
Fensterkitte festgestellt.

Diese Materialien dürfen nicht ohne vorherige Prüfung
und ohne die hierfür
erforderlichen Schutzmaßnahmen bearbeitet, angebohrt,
geschnitten, entfernt oder
beschädigt werden.

Sind schadstoffhaltige Materialien im Bereich der
WDVS-Arbeiten zu entfernen,
auszubauen oder zu bearbeiten, dürfen diese Arbeiten
ausschließlich im Rahmen
einer hierfür ausdrücklich beschriebenen
Leistungsposition und unter Beachtung der
geltenden Gefahrstoff-, Arbeitsschutz-, Abfall- und
Entsorgungsvorschriften
ausgeführt werden.

Soweit keine entsprechende Leistungsposition vorliegt,
sind schadstoffhaltige oder
schadstoffverdächtige Bestandsmaterialien vor Beginn
der WDVS-Arbeiten durch ein
hierfür geeignetes Fachunternehmen zu entfernen oder
durch den Auftraggeber
schriftlich zur weiteren Bearbeitung freizugeben.

Bei Auffinden weiterer verdächtiger Materialien sind
die Arbeiten im betroffenen
Bereich unverzüglich einzustellen und die
Objektüberwachung schriftlich zu
informieren.

2.11 Witterungs- und Ausführungsbedingungen

Die Arbeiten dürfen nur bei den vom Systemhalter
vorgegebenen Temperatur-,
Feuchte- und Witterungsbedingungen ausgeführt werden.

Dämmstoffe, Klebe- und Armierungsmörtel,
Klinkerriemchen, Ansetzmörtel,
Fugenmörtel, Dichtbänder und Anschlussprofile sind
während Lagerung,
Verarbeitung, Abbindezeit und Erhärtung gegen Regen,
Frost, Tauwasser, starke
Sonneneinstrahlung, Wind und Durchfeuchtung zu
schützen.

Erforderliche Schutzplanen, Abschattungen,
Wetterschutzmaßnahmen und sonstige
übliche Schutzmaßnahmen sind in die Einheitspreise
einzurechnen, soweit sie nicht
ausdrücklich als gesonderte Leistung beschrieben sind.

2.12 Musterfläche und Dokumentation

Vor Beginn der Hauptleistung ist eine Musterfläche
entsprechend der hierfür
ausgeschriebenen Leistungsposition herzustellen.

Die Musterfläche dient insbesondere der verbindlichen
Festlegung von:

- Farbton und Oberflächenwirkung der Klinkerriemchen,
- Riemchenverband,
- Fugenfarbe,
- Fugenbreite und Fugenprofil,
- Eckausbildungen,
- Sockelanschlüssen,
- Leibungs- und Fensteranschlüssen,
- Übergängen zu angrenzenden Bauteilen.

Mit den Hauptleistungen darf erst nach schriftlicher
Freigabe der Musterfläche durch
Bauherr, Planung und Objektüberwachung begonnen werden.

Nach Abschluss der Arbeiten sind mindestens folgende
Unterlagen zu übergeben:

- Produktdatenblätter und Leistungserklärungen,
- bauaufsichtliche Nachweise des eingebauten Systems,
- Nachweis der ausgeführten Dübelbemessung,
- Protokolle der Untergrundprüfung und
Dübelauszugsversuche,
- Dokumentation der verwendeten Dämmstoff-, Dübel- und
Mörtelprodukte,
- Fotodokumentation der Untergrundprüfung,
Dübelarbeiten, Armierung,
  Anschlüsse und fertigen Fassadenflächen,
- Pflege-, Reinigungs- und Wartungshinweise des
Systemhalters.

*Hinweis*
3. Plan- und Unterlagenverzeichnis

Die nachfolgend aufgeführten Unterlagen sind
Bestandteil dieser
Leistungsbeschreibung. Bei Widersprüchen zwischen
Planunterlagen,
Leistungsbeschreibung und Bestandsituation ist die
Objektüberwachung vor
Ausführung schriftlich zu informieren.

Maßgebend ist jeweils der zum Zeitpunkt der
Angebotsabgabe beziehungsweise der
Ausführung gültige Planstand. Nachträge aufgrund nicht
geprüfter oder nicht
rechtzeitig angezeigter Unstimmigkeiten zwischen den
Planunterlagen und dem
Bestand werden nicht anerkannt.

3.1 Planunterlagen Architektur

Plan-Nr.  Index  Datum  Bezeichnung
Maßstab

56_01  01  [Datum]  Lageplan  1:500

201_02  02  [Datum]  Grundriss
Erdgeschoss  1:50

[202_..]  [..]  [Datum]  Grundriss
Tribünengang /

Obergeschoss  1:50

[203_..]  [..]  [Datum]  Dachaufsicht
1:50

[301_..]  [..]  [Datum]  Ansicht Nord
/ West  1:50

[302_..]  [..]  [Datum]  Ansicht Ost /
Süd  1:50

[303_..]  [..]  [Datum]
Fassadenschnitte  1:50 / 1:20

[304_..]  [..]  [Datum]  WDVS-Details:
  Sockel,
Attika, Fenster,
  Türen,
Dachanschlüsse  1:5 / 1:10

3.2 Brandschutzunterlagen

Brandschutzkonzept der Ingenieurgesellschaft Stürzl
mbH,
Projekt-Nr. B-24-149, Stand 27.11.2025,
einschließlich zugehöriger Brandschutzpläne und
Anlagen.

3.3 Schadstoffunterlagen

Schadstoffgutachten der WESSLING Consulting
Engineering GmbH & Co. KG,
Projekt-Nr. EBR-25-0014, vom 27.08.2025,
einschließlich der zugehörigen Prüfberichte,
Probenahmedokumentationen und
Lagepläne der Probenahmestellen.

3.4 Bestandsunterlagen

Bauteilkatalog Bestandswandaufbau Walter-Kolb-Halle,
Stand 06.02.2025.

3.5 Wärmeschutznachweis

3.6 Weitere Unterlagen

Sämtliche während der Ausführung durch den
Auftraggeber freigegebenen
Detailpläne, Ergänzungspläne, Bemusterungen,
Materialfreigaben und schriftlichen
Anweisungen der Objektüberwachung.

### Titel 01 Gebäude (C)/Giebelflächen, Geb (A), (D) & (E)

#### Bereich 01.01 Vorarbeiten

**01.01.1 Baustelleinrichtung**
Baustelleneinrichtung für die WDVS-Arbeiten
einrichten, für die Dauer
der eigenen Leistungen vorhalten und nach Abschluss
der Arbeiten
vollständig zurückbauen.

Die bauseits bereitgestellte Außenfläche darf
ausschließlich im
abgestimmten Umfang genutzt werden. Ein
Sanitärcontainer wird bauseits
zur Verfügung gestellt.

Sämtliche darüber hinaus für die Durchführung der
eigenen Leistungen
erforderlichen Aufenthalts-, Lager-, Umkleide- und
sonstigen
Baustelleneinrichtungen sind, soweit erforderlich,
durch den
Auftragnehmer eigenverantwortlich herzustellen,
vorzuhalten und nach
Abschluss der Arbeiten wieder zu entfernen.

Einschließlich aller für die eigene Leistung
erforderlichen Geräte,
Kleingeräte, Hilfsmittel, Materialtransporte, Lade- und
Entladevorgänge, horizontaler und vertikaler
Transporte vom Lagerplatz
bis zur jeweiligen Einbaustelle, geeigneter
Materialaufzüge,
Transportbehälter und zugelassener Hebemittel.

Einschließlich wettergeschützter, frostsicherer und
standsicherer
Lagerung aller systemgebundenen Materialien,
insbesondere Dämmplatten,
Klebe- und Armierungsmörtel, Dübel, Klinkerriemchen,
Ansetzmörtel,
Fugenmörtel, Profile, Dichtbänder und Zubehörteile.

Das bauseits gestellte Arbeitsgerüst ist vor Beginn
der eigenen
Leistungen auf Eignung für die vorgesehenen Arbeiten
zu prüfen.
Erforderliche Hinweise zu fehlenden Arbeitsflächen,
fehlenden
Gerüstlagen, unzureichenden Zugängen, fehlenden
Schutzmaßnahmen,
unzureichenden Lagerlasten oder sonstigen
Einschränkungen sind der
Objektüberwachung unverzüglich und vor Beginn der
Arbeiten schriftlich
anzuzeigen.

Einschließlich täglicher Reinigung der eigenen
Arbeits- und
Lagerbereiche sowie vollständiger Räumung nach
Abschluss der Arbeiten.
Nicht eingebaute Materialien, Verpackungen, Paletten,
Reststoffe und
sonstige Gegenstände des Auftragnehmers sind
vollständig zu entfernen
und ordnungsgemäß zu entsorgen.

Schutzmaßnahmen für angrenzende Bauteile, Einbauteile
und Außenanlagen
werden gesondert über Position 01.01.0004 vergütet.

Abrechnungseinheit: Pauschale.
Menge: 1,000 PSCH

**01.01.2 Schutzabdeck. Fenster Tür Hartfaserpl. D 3mm herstellen beseitigen**
STLB-Bau 2025-10 034
Schutzabdeckung des Fensters und der Tür, einseitig,
Abdeckung aus Hartfaserplatten, Dicke 3 mm, herstellen
und beseitigen, anfallende Stoffe im
Behälter des AN lagern, Arbeitshöhe der zu
bearbeitenden oder zu bekleidenden Fläche bis 3,5
m über der Standfläche des hierfür erforderlichen
Gerüstes, Gerüst wird beigestellt/ist vorh.,
Ausführung gemäß Einzelbeschreibung,
Einzelbeschreibungs-Nr
Zum Schutz während der Wasserstrahlarbeiten.

Schutzabdeckung vor Beginn der Wasserstrahlarbeiten
herstellen und
unmittelbar nach Abschluss dieser Arbeiten wieder
beseitigen.

Abdeckung einschließlich Verglasungen, Rahmen,
Glasleisten und
Außenfensterbänken. Ränder, Stoßstellen und Übergänge
sind so
auszubilden, dass kein Reinigungswasser hinter die
Schutzabdeckung oder
in die Fensteranschlüsse eindringen kann.

Die Befestigung darf nicht durch Anbohren,
Einschneiden oder sonstige
Beschädigung vorhandener Fenster, Türen, Verglasungen,
Dichtstoffe,
Fensterkitte oder Anschlussfugen erfolgen.

Nach Entfernung der Schutzabdeckung sind entstandene
Verschmutzungen
vollständig und materialschonend zu beseitigen.
.
Menge: 250,000 m2

**01.01.3 Schutzabdeck. Fenster Tür Folie herstellen beseitigen**
STLB-Bau 2025-10 034
Schutzabdeckung des Fensters und der Tür, einseitig,
Abdeckung aus Folie, herstellen und beseitigen,
anfallende Stoffe im Behälter des AN lagern,
Arbeitshöhe der zu bearbeitenden oder zu bekleidenden
Fläche bis 3,5 m über der Standfläche
des hierfür erforderlichen Gerüstes, Gerüst wird
beigestellt/ist vorh., Ausführung gemäß
Einzelbeschreibung,
Einzelbeschreibungs-Nr
Zum Schutz während der Dämm-, Armierungs-, Riemchen-
und
Verfugungsarbeiten, einschließlich Fensterbänke.

Die Folienabdeckung ist erst nach Abschluss der
Wasserstrahlarbeiten
herzustellen und bis zum Abschluss der eigenen
Fassadenarbeiten
vorzuhalten.

Die Folie muss witterungsbeständig, rückstandsfrei
entfernbar und für
die vorhandenen Rahmen-, Verglasungs- und
Fensterbankoberflächen
geeignet sein.

Klebebänder dürfen nicht auf vorhandenen Dichtstoffen,
Fensterkitten,
Anschlussfugen oder verwitterten Beschichtungen
angebracht werden.

Nach Entfernung der Schutzabdeckung sind Klebereste,
Mörtelspritzer
und sonstige Verschmutzungen vollständig und
materialschonend zu
beseitigen.
.
Menge: 250,000 m2

**01.01.4 Schutz angrenzender Bauteile, Einbauteile und Außenanlagen**
Schutz angrenzender Bauteile, Einbauteile und
Außenanlagen während Reinigungs, Dämm,
Armierungs, Riemchen und Verfugungsarbeiten
herstellen, vorhalten und beseitigen. Zu
schützen sind insbesondere Lüftungsgitter,
Dachanschlüsse, Dachabdichtungen,
Blechanschlüsse, Leuchten, Stromkästen,
Straßenlaterne, angrenzende Bodenbeläge,
Geländeanschlüsse, erdberührte Sockelbereiche und
Pflanzflächen sowie Kletterwand,
vorhandene Fahrradstellplätze,
Kanaleinstiegsschächte und die vorhandene Birke,
soweit diese
durch die Arbeiten, die Gerüstnutzung oder
Materialtransporte
betroffen sein können.

Verschmutzungen sind unverzüglich zu entfernen.
Beschädigte Schutzmaßnahmen sind
während der Ausführung zu erneuern.
Menge: 1,000 St

**01.01.5 Untergrundprüfung vorhandene Klinkerriemchen und Putzflächen**
Untergrundprüfung vorhandene Klinkerriemchen und
Putzflächen einschließlich Klopfprobe,
Kratzprobe, Benetzungsprobe, Ebenheitskontrolle,
Probebohrungen und stichprobenartiger
Dübelauszugsversuche nach Vorgabe des Systemhalters.
Ergebnisse dokumentieren und der
Objektüberwachung vor Ausführung vorlegen.

Die Prüfung ist getrennt für vorhandene
Klinkerriemchenflächen,
vorhandene Putzflächen sowie für nachweislich
unterschiedliche
tragfähige Wanduntergründe durchzuführen.

Das Prüfprotokoll muss mindestens Angaben zu
Fassadenbereich,
Untergrund, Bohrtiefe, Dübeltyp, Dübellänge,
Verankerungstiefe,
Auszugslast, Versagensart und Fotodokumentation
enthalten.
Menge: 1,000 psch

**01.01.6 Außenfläche reinigen**
Außenfläche der Außenwände von grober Verschmutzung
und haftungsmindernden Schichten
reinigen,
durch Niederdruckwasserstrahlen.

Die Reinigung erfolgt auf vorhandenen, verbleibenden
Klinkerriemchen- und tragfähigen Putzflächen. Die
Reinigung ist so auszuführen, dass die
vorhandenen Klinkerriemchen, Fugen, Anschlüsse und
angrenzenden Bauteile nicht beschädigt
werden. Lose oder hohlliegende Bereiche sind vor
weiterer Bearbeitung der Objektüberwachung
anzuzeigen.

Vorhandene Dehnungsfugen, und sonstige
schadstoffverdächtige Bestandsmaterialien dürfen
nicht unmittelbar mit Wasserstrahl bearbeitet,
ausgespült oder
beschädigt werden.

Anfallende Reinigungsrückstände sind zu sammeln,
ordnungsgemäß zu lagern, zu
transportieren und entsprechend der abfallrechtlichen
Einstufung fachgerecht zu
entsorgen.Reinigungswasser einschließlich abgelöster
Feststoffe ist
aufzufangen und darf nicht in das Erdreich, in
Entwässerungseinrichtungen, Kanaleinstiegsschächte oder
Sanitäranlagen eingeleitet werden. Einschließlich
Bereitstellung geeigneter Behälter, Transport
und Entsorgungsgebühren. Eine Einstufung als nicht
schadstoffbelastet ist nur zulässig, sofern
dies durch vorliegende Bestandsunterlagen
beziehungsweise Schadstoffuntersuchungen
bestätigt ist.

Arbeitshöhe der zu bearbeitenden oder zu bekleidenden
Fläche bis 3,5 m über der Standfläche
des hierfür erforderlichen Gerüstes, Gerüst wird
beigestellt/ist vorh.
Menge: 890,000 m2

**01.01.7 Ausgleichsputz**
Ausgleichsputz für Außenwände,
aus systemkompatiblem mineralischem Ausgleichsmörtel,
geeignet und durch den Hersteller des gewählten WDVS
für
den vorhandenen Bestandsuntergrund freigegeben,
auf den gereinigten, tragfähigen und vorbereiteten
Bestandsuntergrund auftragen. Die erforderlichen
Stand- und
Trocknungszeiten richten sich nach Schichtdicke,
Witterung und
Herstellervorgabe des gewählten WDVS-Systems.
Schichtdicken 5 bis 20 mm.

Ausgleichsputz ist nur auf tragfähigem, gereinigtem
Untergrund auszuführen. Größere
Fehlstellen, Ausbrüche, offene Fugen, Hohllagen oder
Untergrundmängel sind vor Ausführung
mit der Objektüberwachung abzustimmen.
Menge: 55,000 m²

**01.01.8 Mehrdicke Ausgleichsputz über 20 mm**
wie vor jedoch,
Zulage zu Pos. 01.01.0007 für Ausgleichsmörtel in
Mehrdicken über 20 mm.

Abrechnung je weitere angefangene 10 mm Schichtdicke
über
20 mm. Ausführung lagenweise und systemverträglich,
einschließlich erforderlicher Standzeiten und
Untergrundvorbereitung nach Herstellervorgabe.

m² je angefangene 10 mm Mehrdicke
Menge: 55,000 m²

**01.01.9 Universalgrundierung**
Systemgrundierung beziehungsweise Haftbrücke auf
vorbereiteten,
tragfähigen Bestandsflächen und
Ausgleichsmörtelflächen der
Vorposition aufbringen.

Grundierung beziehungsweise Haftbrücke nur soweit
erforderlich
und ausschließlich entsprechend der Zulassung und
Herstellervorgabe des gewählten WDVS-Systems ausführen.
Menge: 890,000 m²

**01.01.10 Musterfläche WDVS mit Klinkerriemchen, Größe ca. 2,00 x 2,00**
Musterfläche WDVS mit Klinkerriemchen, Größe ca. 2,00
x 2,00 m, an geeigneter
Fassadenfläche oder separatem Musterträger herstellen.
Einschließlich Dämmstoff, Armierung,
Klinkerriemchen, Eckwinkel, Fugenbild, Fugenfarbe,
Anschlussprofilen und Reinigung.

Die Musterfläche ist zusätzlich mit einem typischen
Leibungs- und Sturzanschluss an einem Fenster- oder
Türelement
herzustellen. Ist dies an der Musterfläche nicht
möglich, ist ein
gesondertes Detailmuster für den Anschluss an
Rahmenverbreiterung herzustellen.
Ausführung dient als verbindliche Referenzfläche für
Qualität, Farbwirkung, Verband, Fugenbild
und Oberflächenbild. Freigabe durch Bauherr, Planung
und Objektüberwachung vor Beginn der
Hauptleistung.

Die Lage der Musterfläche beziehungsweise des
Detailmusters ist
vor Ausführung mit der Objektüberwachung festzulegen.

Wird die Musterfläche an der Fassade hergestellt,
verbleibt sie nach Freigabe als
Referenzfläche im Bauwerk. Wird ein separater
Musterträger verwendet, ist dieser nach
Abschluss der Bemusterung durch den Auftragnehmer zu
entfernen und zu entsorgen.
Menge: 1,000 St

#### Bereich 01.02 Wärmedämm-Verbundsystem mit Klinkerriemchen

*Hinweis*
Untergrund Gebäude C, Giebelflächen:
Die beiden Giebelflächen des Gebäudes C bestehen im
Bestand vollständig aus vorhandener
Klinkerriemchenbekleidung auf Putz beziehungsweise
Mörtelschicht und tragfähigem tragenden
Wanduntergrund, zum Beispiel Kalksandsteinmauerwerk
oder Beton. Die vorhandenen
Klinkerriemchen bleiben bestehen und bilden nach
Prüfung, Reinigung und systemgerechter
Vorbereitung den Untergrund für das neu herzustellende
WDVS mit Klinkerriemchenbekleidung.

Untergrund Gebäude A, D und E:
Die Außenflächen der Gebäude A, D und E bestehen im
Bestand anteilig aus vorhandener
Klinkerriemchenbekleidung und anteilig aus
Putzflächen. Der Anteil der Klinkerriemchenflächen
beträgt überschlägig ca. zwei Drittel der Außenfläche,
der Anteil der Putzflächen ca. ein Drittel.
Beide Untergründe bleiben bestehen und sind vor
Ausführung auf Tragfähigkeit, Haftung,
Hohllagen, Risse, Feuchte, Verschmutzungen,
Ausblühungen, lose Bestandteile, Ebenheit und
Eignung für das vorgesehene WDVS zu prüfen.

Die Ausführung des WDVS auf vorhandenen
Klinkerriemchenflächen und vorhandenen
Putzflächen ist nur zulässig, wenn sie durch die
allgemeine bauaufsichtliche Zulassung
beziehungsweise allgemeine Bauartgenehmigung des
gewählten WDVS Systems sowie die
Herstellervorgaben abgedeckt ist. Nicht tragfähige,
hohlliegende oder haftungsmindernde
Bereiche sind der Objektüberwachung vor Ausführung
schriftlich anzuzeigen. Erforderliche
Untergrundvorbereitungen sind vor Beginn der
Dämmarbeiten mit der Objektüberwachung
abzustimmen.

**01.02.1 Dämmschicht Mineralwolle MW 0,035W/(mK) einlagig D 180mm WDVS Wand**
STLB-Bau 2025-10 023
Dämmschicht aus Mineralwolle MW DIN EN 13162,
nichtbrennbar, Bemessungswert der
Wärmeleitfähigkeit max. 0,035 W/(mK), Nennwert der
Wärmeleitfähigkeit max. 0,034 W/(mK),
einlagig, Dicke 180 mm, als Platten, stumpf, für
Wärmedämm-Verbundsystem (WDVS) an
Wand, Untergrund geputzte Kalksand-Lochsteine, geklebt
und statisch relevant gedübelt mit
Dübeln, oberflächennah versenkt, mit Rondellen,
charakteristische Windlast '-2'
  kN/m2, Arbeitshöhe
der zu bearbeitenden oder zu bekleidenden
Fläche bis 3,5 m über der Standfläche des hierfür
erforderlichen Gerüstes, Gerüst wird
beigestellt/ist vorh., Ausführung gemäß
Einzelbeschreibung,
Einzelbeschreibungs-Nr
Die vorstehende Angabe "Untergrund geputzte
Kalksand-Lochsteine" beschreibt den
tragfähigen massiven Bestandswanduntergrund. Die
WDVS-Arbeiten erfolgen auf den
vorhandenen, verbleibenden Klinkerriemchenbekleidungen
sowie auf vorhandenen tragfähigen
Putzflächen. Die Klinkerriemchen- und Putzflächen
bleiben grundsätzlich erhalten und sind vor
Ausführung auf Tragfähigkeit, Haftung, Hohllagen,
Ebenheit und Eignung für das vorgesehene
WDVS zu prüfen. Die vorhandenen Klinkerriemchen-,
Putz- und Mörtelschichten sind nicht als
tragender Verankerungsgrund für die Dübel anzurechnen.
Die mechanische Befestigung ist
durch diese Schichten hindurch in den tragfähigen
massiven Bestandswanduntergrund
auszuführen.

Offene Fugen, Stoßfugen oder Fehlstellen zwischen den
Dämmplatten sind vor Ausführung der
weiteren Systemschichten vollständig und hohlraumfrei
mit geeignetem, systemkonformem
Dämmstoff gleicher Wärmeleitgruppe auszufüllen. Ein
Ausschäumen der Fugen ist nicht
zulässig, sofern dies nicht ausdrücklich durch die
Systemzulassung beziehungsweise
Herstellervorgabe freigegeben ist. Die Dämmplatten
sind dicht gestoßen, planeben und im
Verband zu verlegen.

Steinwoll Dämmplatten, geeignet für Bekleidung aus
Klinkerriemchen, beidseitig vorbeschichtet
mit mineralischem Klebemörtel, hohe Abrissfestigkeit >
7,5 kN/m², im Verband planeben und
pressgestoßen verlegen.

Thermodübel mit einem Tellerdurchmesser von mindestens
60 mm sind durch das
Armierungsgewebe zu setzen. Die Dübellänge,
Bohrlochtiefe und Verankerungstiefe sind so zu
wählen, dass die vorhandenen Klinkerriemchen, Putz und
Mörtelschichten sowie die
Dämmschicht vollständig durchdrungen und die
erforderliche Verankerung im tragfähigen
tragenden Wanduntergrund erreicht wird.

Für die Kalkulation ist ein vorhandener Schichtaufbau
aus Klinkerriemchen, Putz und
Mörtelschichten von pauschal ca. 6,5 cm vor dem
tragfähigen tragenden Wanduntergrund
anzusetzen. Zuzüglich ist die ausgeschriebene
Dämmstoffdicke von 180 mm zu
berücksichtigen. Die endgültige Bohrlochtiefe,
Dübellänge und Verankerungstiefe sind nach
Dübelzulassung, tatsächlichem Bestandsaufbau,
objektbezogener Dübelbemessung und
Herstellervorgabe festzulegen. Nicht tragende
Schichten wie Klinkerriemchen, Putz und
Mörtelschichten dürfen bei der erforderlichen
Verankerungstiefe nicht angesetzt werden.

Die Schraubenöffnungen sind zu verschließen. Die
Dübelköpfe sind mit Klebe und
Armierungsmörtel zu überspachteln.

Die Befestigung des WDVS erfolgt auf vorhandener
Klinkerriemchenbekleidung
beziehungsweise auf vorhandenen Putzflächen gemäß
Bestandsuntergrund. Die Dübel sind
durch die vorhandenen Klinkerriemchen beziehungsweise
vorhandenen Putz und
Mörtelschichten hindurch bis in den tragfähigen
tragenden Wanduntergrund, zum Beispiel
Kalksandsteinmauerwerk oder Beton, zu führen. Die
Eignung der vorhandenen Klinkerriemchen
und Putzflächen als Untergrund für Verklebung und
Befestigung ist vor Ausführung durch
Untergrundprüfung, Probebohrungen und
erforderlichenfalls Dübelauszugsversuche
nachzuweisen. Die Befestigung darf nicht
ausschließlich in der vorhandenen Klinkerriemchen,
Putz oder Mörtelschicht erfolgen.

Art, Anzahl, Anordnung und Abstände der Dübel sind
durch den Auftragnehmer
eigenverantwortlich objektbezogen zu ermitteln und
nachzuweisen. Der statische Nachweis über
die erforderliche Dübelmenge je Quadratmeter nach DIN
EN 1991-1-4 ist durch den
Auftragnehmer vor Ausführungsbeginn beizubringen.
Die angegebene Windlast ersetzt nicht die
objektbezogene Bemessung. Rand, Eck und
Innenbereiche sind gesondert zu betrachten. Die
Anzahl, Lage und Art der Dübel sind
entsprechend Zulassung, Untergrund, Gebäudehöhe,
Windzone, Geländekategorie und
Fassadenbereich festzulegen. Probebohrungen
beziehungsweise Ausziehversuche sind bei
unklarem Untergrund nach Vorgabe des Systemhalters
beziehungsweise der
Objektüberwachung auszuführen und zu dokumentieren.

Die Bemessung hat unter Berücksichtigung der
maßgebenden Windlasten, insbesondere
Windzone 4, küstennahe Lage, sowie der
Gebäudegeometrie, Gebäudehöhe, Rand und
Eckbereiche, Untergrundbeschaffenheit und der
bauaufsichtlichen Zulassung beziehungsweise
allgemeinen Bauartgenehmigung des gewählten Systems zu
erfolgen.

Die Ausführung darf erst nach Vorlage der prüffähigen
objektbezogenen Dübelbemessung, der
allgemeinen bauaufsichtlichen Zulassung
beziehungsweise allgemeinen Bauartgenehmigung,
der System Verarbeitungsrichtlinie sowie nach Freigabe
durch die Objektüberwachung
beginnen.

Eine zusätzliche Vergütung für objektbezogen
erforderliche Dübelmengen erfolgt nicht, sofern
diese aus Zulassung, Dübelbemessung, Windlast, Rand
oder Eckbereichen resultieren.
.
Menge: 890,000 m2

**01.02.2 Montageabschlussprofil aus Edelstahl mit Tropfkante**
Montageabschlussprofil aus Edelstahl mit Tropfkante
als horizontalen Systemabschluss und
konstruktive Trennung im Übergang zwischen
Mineralwolle-Fassadendämmung, Dicke 180 mm,
und XPS-Sockeldämmung liefern und montieren.

Ausführung als systemgeeignetes
Edelstahl-Abschlussprofil mit Tropfkante für WDVS mit
Klinkerriemchenbekleidung. Profilabmessung passend zu
Dämmstoffdicke, Versatz im
Sockelbereich sowie Armierungs- und
Klinkerriemchenaufbau wählen.

Einbau flucht- und höhengerecht gemäß Detailplanung
und örtlichem Aufmaß, einschließlich
Zuschnitt, Stoß- und Eckausbildungen, Verbinder,
Befestigungsmittel sowie Anarbeitung der
angrenzenden Dämm-, Armierungs- und
Bekleidungsschichten.

Profilstöße mit ausreichender Bewegungsmöglichkeit
ausführen. Tropfkante frei und
funktionsfähig herstellen. Anschlüsse
schlagregensicher, wärmebrückenarm und
systemverträglich ausbilden; Wasserhinterläufigkeit
ist auszuschließen.

Sämtliche Profile, Verbinder und Befestigungsmittel
korrosionsbeständig und für die äußere
Beanspruchung am Standort Bremerhaven geeignet
ausführen.

Höhenlage sowie Anschluss an Sockelabdichtung und
Sockeldämmung vor Ausführung mit der
Objektüberwachung abstimmen.

Leitprodukt: HECK Wall Systems GmbH,
Montageabschlussprofil Edelstahl mit Tropfkante, oder
gleichwertig.
Menge: 169,000 m

**01.02.3 Armierungsputz mineral.Werktrockenmörtel D 6-8mm WDVS Wand**
STLB-Bau 2025-10 023
Armierungsputz aus mineralischem Werktrockenmörtel,
Dicke 6 bis 8 mm, einschl.
Armierungsgewebe, für Wärmedämm-Verbundsystem (WDVS)
gemäß bauaufsichtlicher
Zulassung, an Wand, Arbeitshöhe der zu bearbeitenden
oder zu bekleidenden Fläche bis 3,5 m
über der Standfläche des hierfür erforderlichen
Gerüstes, Gerüst wird beigestellt/ist vorh.,
Ausführung gemäß Einzelbeschreibung,
Einzelbeschreibungs-Nr
Überlappung der Gewebestöße mind. 10 cm, volldeckend
auf Dämmplatten auftragen,
Oberfläche planspachteln, als Untergrund für
Klinkerriemchen.

Armierungslage entsprechend Zulassung des gewählten
WDVS mit Klinkerriemchenbekleidung
herstellen. Gewebe mittig beziehungsweise nach
Systemvorgabe einbetten, faltenfrei und mit
ausreichender Überdeckung. An Öffnungsecken,
Gebäudeecken, Leibungen, Stürzen,
Anschlüssen und Bewegungsfugen sind Zusatzarmierungen,
Gewebeeckwinkel und
Diagonalarmierungen nach Systemvorgabe einzubauen.
Erforderliche Stand und
Trocknungszeiten vor Verlegung der Klinkerriemchen
sind einzuhalten und in den Einheitspreis
einzurechnen.

Die im Bereich von Öffnungen, Leibungen, Stürzen,
Gebäudeecken, Anschlüssen und
Bewegungsfugen erforderlichen Zusatzarmierungen sind
entsprechend den nachfolgend
ausgeschriebenen Einzelpositionen auszuführen.
In dieser Flächenposition enthalten bleiben die
üblichen Gewebeüberlappungen und
systembedingten Gewebeanarbeitungen innerhalb der
ebenen Fassadenfläche.
.
Menge: 890,000 m2

**01.02.4 Diagonalbewehrung WDVS Gittergewebe**
Diagonalbewehrung für Wärmedämm-Verbundsystem (WDVS)
gemäß bauaufsichtlicher
Zulassung, aus Gittergewebe, alkalibeständig, an Ecke
von Öffnung, Ausführung gemäß
Detailplanung und Herstellervorgabe.

Diagonalarmierungen an allen äußeren Öffnungsecken von
Fenstern, Türen, Lüftungsöffnungen und sonstigen
Fassadenöffnungen gemäß Systemzulassung und
Herstellervorgabe herstellen.

Die Ausführung umfasst jeweils die erforderlichen
Diagonalarmierungen im Bereich von Sturz- und
Brüstungsanschlüssen.
Menge: 100,000 St

**01.02.5 Klinkerriemchen L/H 240/52mm WDVS Wand**
STLB-Bau 2025-10 023
Klinkerriemchen, Maß L/H 240/52 mm, einschl.
Ansetzmörtel, einschl. verfugen,
für Wärmedämm-Verbundsystem (WDVS) gemäß
bauaufsichtlicher Zulassung, an Wand,
Arbeitshöhe der zu bearbeitenden oder zu bekleidenden
Fläche bis 3,5 m über der Standfläche
des hierfür erforderlichen Gerüstes, Gerüst wird
beigestellt/ist vorh., Ausführung gemäß
Einzelbeschreibung,
Einzelbeschreibungs-Nr
Klinkerriemchen Fabrikat "STO-Brick Architekturbrand
oder gleichwertig."

Bei Angebot eines gleichwertigen Fabrikats ist die
Gleichwertigkeit hinsichtlich Format, Farbton,
Oberflächenstruktur, Frostbeständigkeit,
Wasseraufnahme, Hellbezugswert, Maßtoleranzen und
Eignung im angebotenen WDVS-System mit Angebotsabgabe
nachzuweisen.

Normative Anforderungen, Frostbeständigkeit,
Wasseraufnahme, Maße, Oberflächen und
zulässige Hellbezugswerte gemäß Produktdatenblatt,
Systemzulassung und Herstellervorgaben
des gewählten WDVS mit Klinkerriemchenbekleidung.

Zur Nachbildung von Sichtmauerwerk auf vorbereiteten
Untergrund in Verlegemörtel im
Floating-Buttering-Verfahren einbetten. Kleber in den
Fugen nach der Verklebung glattstreichen.
Zuschnitt ist einzurechnen, nachträgliches Verfugen
mit Fugenmörtel im Kellenverfahren,
Farbton Fuge gem. Bemusterung, einschl. nachträgliches
Reinigen der Klinkerflächen,
Mauerwerksverband " Wilder Verband"

Die Ausführung hat entsprechend der freigegebenen
Musterfläche zu erfolgen.
Riemchen sind chargengleich beziehungsweise
chargengemischt nach Herstellervorgabe zu
verarbeiten. Bewegungs, Feldbegrenzungs und
Gebäudetrennfugen sind in der
Riemchenbekleidung deckungsgleich und systemgerecht zu
übernehmen.
Dunkle Riemchen beziehungsweise niedrige
Hellbezugswerte sind nur zulässig, wenn diese
durch die Zulassung beziehungsweise Herstellervorgabe
des gewählten WDVS für die
vorgesehene Fassadenfläche freigegeben sind.

Klinkerriemchenbekleidungen in Leibungen und Stürzen
werden gesondert vergütet und sind
nicht Bestandteil dieser Flächenposition.
.
Menge: 890,000 m2

**01.02.6 Zulage Klinkerriemchen Eckwinkel**
Zulage zu Pos. 01.02.0005.
für die Ausführung der Klinkerriemchen als Eckwinkel
an Gebäudeecken, Leibungen und
Stürzen,
Abmessungen L/H 240 (115) x 52 mm.

Eckwinkel sind an Gebäudeecken, Leibungen, Stürzen und
sonstigen sichtbaren Kanten
einzubauen.
Eckwinkel sind hinsichtlich Farbton,
Oberflächenstruktur,
Format und Chargenbild passend zu den Klinkerriemchen
der
Pos. 01.02.0005 auszuführen.

Die konkrete Anordnung der Eckwinkel,
Zuschnittbereiche und
Verbandfortführungen richtet sich nach der
freigegebenen
Musterfläche.

Zuschnitte, Anpassungen und Verbandfortführung sind
einzurechnen.
Menge: 160,000 m

**01.02.7 Dämmschicht Mineralwolle Leibung und Sturz**
Dämmschicht in Leibungen und Sturzbereichen aus
Mineralwolle MW nach DIN EN 13162,
nichtbrennbar, Bemessungswert der Wärmeleitfähigkeit
max. 0,035 W/(mK), Nennwert der
Wärmeleitfähigkeit max. 0,034 W/(mK), als
systemzugehörige WDVS Dämmplatte, geeignet für
die anschließende Bekleidung mit Klinkerriemchen.

Dämmstoffdicke gemäß Detailplanung und örtlichem
Aufmaß.

Die neue Kunststofffensterkonstruktion wird mit dem
Blendrahmen ca. 80 mm vor der
vorhandenen Außenwand montiert. Bei einer
Fassadendämmung von 180 mm ergibt sich eine
verbleibende Laibungstiefe von ca. 100 mm.

Die endgültliche Leibungsdämmstoffdicke ist durch den
Auftragnehmer vor Ausführung anhand
des tatsächlichen Fensteranschlusses, der
Rahmenverbreiterungen und der örtlichen
Bestandsmaße zu überprüfen und mit der
Objektüberwachung abzustimmen. einschließlich
Zuschnitt, Anpassung an Fenster, Türen,
Rahmenverbreiterungen und angrenzende
Fassadenflächen.

Die Dämmplatten sind systemgerecht zu kleben und,
soweit nach Zulassung beziehungsweise
Herstellervorgabe erforderlich, zusätzlich mechanisch
zu befestigen. Anschlüsse sind
wärmebrückenarm, fluchtgerecht und schlagregensicher
vorzubereiten. Offene Fugen,
Stoßfugen oder Fehlstellen zwischen den Dämmplatten
sind vollständig und hohlraumfrei mit
geeignetem, systemkonformem Dämmstoff gleicher
Wärmeleitgruppe auszufüllen. Ein
Ausschäumen der Fugen ist nicht zulässig, sofern dies
nicht ausdrücklich durch die
Systemzulassung beziehungsweise Herstellervorgabe
freigegeben ist.

Es gelten die technischen Anforderungen der Pos.
01.02.0001 sinngemäß für Leibungen und
Sturzbereiche.
Menge: 106,000 m

**01.02.8 PF Dämmschicht in Leibungen und Sturzbereichen der Notausgangstüren**
Dämmschicht in Leibungen und Sturzbereichen der
Notausgangstüren aus
Phenolharz-Hartschaumplatten PF nach DIN EN 13166,
Dicke 80 mm, Bemessungswert der
Wärmeleitfähigkeit max. 0,022 W/(mK), Nennwert der
Wärmeleitfähigkeit max. 0,021 W/(mK),
Brandverhaltensklasse nach DIN EN 13501-1 mindestens
B-s1,d0, schwerentflammbar, als
systemgeeignete Dämmplatte, geeignet und durch den
Systemhersteller freigegeben für die
anschließende Bekleidung mit Klinkerriemchen im
gewählten Fassadensystem.

Ausführung in Leibungen und Sturzbereichen der
Notausgangstüren, Leibungs- und Sturztiefe
ca. 470 mm, gemäß Detailplanung und örtlichem Aufmaß,
einschließlich Zuschnitt, Anpassung
an Türrahmen, Rahmenverbreiterungen, Schwellenbereich
und angrenzende Fassadenflächen.

Die Dämmplatten sind systemgerecht zu kleben und,
soweit nach Zulassung beziehungsweise
Herstellervorgabe erforderlich, zusätzlich mechanisch
zu befestigen. Anschlüsse sind
wärmebrückenarm, fluchtgerecht und schlagregensicher
vorzubereiten. Offene Fugen,
Stoßfugen oder Fehlstellen zwischen den Dämmplatten
sind vollständig und hohlraumfrei mit
geeignetem, systemkonformem Dämmstoff gleicher
Wärmeleitfähigkeit und
Brandverhaltensklasse auszufüllen. Ein Ausschäumen der
Fugen ist nicht zulässig, sofern dies
nicht ausdrücklich durch die Systemzulassung
beziehungsweise Herstellervorgabe freigegeben
ist.

Die PF-Dämmung ist in ihrer Anwendung als Leibungs-
und Sturzdämmung unter
Klinkerriemchen Bestandteil der allgemeinen
Bauartgenehmigung beziehungsweise der
Herstellervorgaben des angebotenen WDVS-Gesamtsystems.

Normalentflammbare Dämmstoffe sind in dieser Position
unzulässig.

Die Klinkerriemchenbekleidung wird gesondert über die
Positionen für
Klinkerriemchenbekleidung vergütet und ist nicht
Bestandteil dieser Position.

Einheit: m²
Abrechnung: nach tatsächlich ausgeführter Dämmfläche
in den Leibungs- und Sturzbereichen
der Notausgangstüren.
Menge: 9,400 m²

**01.02.9 Armierungsputz Leibung und Sturz**
Armierungsputz in Leibungen und Sturzbereichen als
systemzugehöriger mineralischer Klebe
und Armierungsmörtel, einschließlich Armierungsgewebe,
Armierungsputz in Leibungen und
Sturzbereichen als systemzugehöriger mineralischer
Klebe- und Armierungsmörtel,
einschließlich Armierungsgewebe, Überlappung mit der
Flächenarmierung und Ausbildung aller
Innenkanten. Überlappung mit der Flächenarmierung und
Ausbildung aller Innen und
Außenecken.

Die Armierung ist entsprechend Zulassung des gewählten
WDVS mit
Klinkerriemchenbekleidung herzustellen. Erforderliche
Schichtdicken, Standzeiten und
Untergrundvorbereitung für die anschließende
Riemchenbekleidung sind einzuhalten.

Diagonalarmierungen an Öffnungsecken werden gesondert
über Pos. 01.02.0004 vergütet.

Eckschutzschienen an sichtbaren Außenecken werden
gesondert über Pos. 01.02.0011
vergütet.

Eine zusätzliche Vergütung der Armierung in Leibungen
und
Sturzbereichen über Pos. 01.02.0003 erfolgt nicht.
Menge: 106,000 m

**01.02.10 Klinkerriemchenbekleidung in Leibungen und Sturzbereichen**
Klinkerriemchenbekleidung in Leibungen und
Sturzbereichen, Leibungs- und Sturztiefe ca. 120
mm, einschließlich systemzugehörigem Ansetzmörtel,
Klinkerriemchen, Pass- und
Zuschnittstücken, Verfugung mit systemzugehörigem
Fugenmörtel, Reinigung und Anarbeitung
an angrenzende Fassadenflächen, Fenster, Türen und
Rahmenverbreiterungen.

Eckwinkel werden gesondert vergütet und sind nicht
Bestandteil dieser Position.

Die Ausführung erfolgt passend zur Flächenbekleidung
gemäß Pos. 01.02.0005 im
abgestimmten Verband und Fugenbild. Leibungen und
Stürze sind optisch sauber, fluchtgerecht
und schlagregensicher auszuführen.

Bewegungs-, Anschluss- und Feldbegrenzungsfugen sind
systemgerecht zu übernehmen.
Menge: 106,000 m

**01.02.11 Zulage zu Pos. 01.02.0008 - Leibungs- und Sturztiefe bis 470 mmZulage zu Pos. 01.02.0008 Leibungs- und Sturztiefe bis 470**
Zulage zur Klinkerriemchenbekleidung in Leibungen und
Sturzbereichen gemäß Pos.
01.02.0008 für eine gegenüber der dort beschriebenen
Tiefe von ca. 120 mm vergrößerte
Leibungs- und Sturztiefe von bis zu ca. 470 mm.

Die Zulage umfasst die zusätzliche Bekleidungsfläche
infolge der Mehrtiefe von ca. 350 mm
einschließlich zusätzlichem systemzugehörigem
Ansetzmörtel, Klinkerriemchen, Pass- und
Zuschnittstücken, Verfugung mit systemzugehörigem
Fugenmörtel, Reinigung sowie sämtlicher
erforderlicher Anpassungen und Anschlüsse.

Ausführung im Verband und Fugenbild der angrenzenden
Flächenbekleidung, fluchtgerecht,
optisch sauber und schlagregensicher.

Eckwinkel sowie Bewegungs-, Anschluss- und
Feldbegrenzungsfugen werden entsprechend
den hierfür vorgesehenen Positionen gesondert vergütet.

Einheit: m
Abrechnung: nach laufendem Meter der ausgeführten
Leibungs- und Sturzkanten mit einer Tiefe
bis ca. 470 mm.
Menge: 20,000 m

**01.02.12 Eckschutzschiene**
Systemzugehöriges Eckschutzprofil mit alkalibeständigem
Gewebe für sichtbare Außenecken an Leibungen, Stürzen
und
Gebäudeecken, geeignet für das angebotene WDVS mit
Klinkerriemchenbekleidung.

Vor der Flächenarmierung Armierungsmörtel auftragen,
Eckschutzprofil lot- und fluchtgerecht einbetten und
Armierungsgewebe der Pos. 01.02.0003 beziehungsweise
Pos. 01.02.0009 bis an das Profil führen und mindestens
10 cm überlappen.
Menge: 160,000 m

**01.02.13 Fugendichtband Anschlussfugen**
Schlagregendichtes Abdichten der Anschlussfugen von
Leibungen, mit langsam
expandierendem Fugendichtband aus vollimprägniertem
Weichschaumstoff, schlagregendicht
nach DIN 18542 BG1, an der Fugenflanke vorkleben,
Dämmplatten press gegenstoßen, Armierungsschicht bis
zum Fugenrand führen,
Fugendichtband mit Schlussbeschichtung überdecken,
Kellenschnitt herstellen.
Fugenbreiten 3 bis 9 mm.

Diese Position gilt nur für Anschlussfugen, die nicht
über
Pos. 01.02.0013 bis Pos. 01.02.0015 mit Anputzleiste,
Hinterfüllprofil und elastischem Dichtstoff
ausgebildet werden.

Anschlussfugen an Fenster, Türen und
Rahmenverbreiterungen
sind vor Ausführung eindeutig den jeweiligen
Abdichtungspositionen zuzuordnen.

Banddimensionierung passend zur tatsächlichen
Fugenbreite nach Herstellervorgabe. Einbau
nur auf tragfähigem, sauberem und geeignetem
Fugenuntergrund. Die Verträglichkeit mit
angrenzenden WDVS Komponenten, Fensterrahmen,
Beschichtungen und Klinkerriemchen ist
sicherzustellen. Fugenbreiten außerhalb 3 bis 9 mm
sind der Objektüberwachung vor
Ausführung anzuzeigen.
Menge: 160,000 m

**01.02.14 Anschlussfuge WDVS Anputzleiste Dichtung angrenzendes Bauteil B 5-10mm**
STLB-Bau 2025-10 023
Anschlussfuge abdichten am Wärmedämm-Verbundsystem
(WDVS) gemäß bauaufsichtlicher
Zulassung, mit Anputzleiste mit integrierter Dichtung,
mit Gewebestreifen und
PE-Anschlussdichtband, an angrenzendes Bauteil,
Fugenbreite über 5 bis 10 mm, Ausführung
gemäß Einzelbeschreibung,
Einzelbeschreibungs-Nr
Wind- und Schlagregendicht.

Anputzleisten sind passend zur Bewegungsaufnahme,
Fenstergröße, Einbausituation und Systemvorgabe
auszuwählen.

Die Position gilt nur für Anschlüsse von verputzten
WDVS-Teilflächen an Fenster, Türen, Türrahmen und
Rahmenverbreiterungen.

Anschlüsse der Klinkerriemchenbekleidung an Fenster,
Türen,
Türrahmen und Rahmenverbreiterungen sind nicht
Bestandteil
dieser Position. Diese werden über Pos. 01.02.0014 und
Pos. 01.02.0015 hergestellt.

Die Ausführung ist vor Beginn anhand eines
Musteranschlusses
mit der Objektüberwachung abzustimmen.
.
Menge: 110,000 m

**01.02.15 Hinterfüllen Anschlussfuge Leibungen**
Geschlossenzelliges, wasserabweisendes und elastisches
Hinterfüllprofil auf Polyethylenbasis in
Anschlussfugen zwischen
Klinkerriemchenbekleidung und angrenzenden Fenstern,
Türen,
Türrahmen und Rahmenverbreiterungen im Leibungs- und
Sturzbereich einbringen.

Durchmesser passend zur vorhandenen Fugenbreite und zur
erforderlichen Fugentiefe, so dass eine
Dreiflankenhaftung des
nachfolgenden Dichtstoffes ausgeschlossen ist.

Hinterfüllprofil ohne Beschädigung der Fugenflanken
einbringen.
Es muss mit dem Dichtstoff, dem Primer, den
Klinkerriemchen,
dem Fugenmörtel und den angrenzenden Bauteilen
verträglich sein.

Die Abdichtung der Anschlussfugen erfolgt gesondert
über
Pos. 01.02.0015.
Menge: 110,000 m

**01.02.16 Anschlussfuge WDVS elast.Dichtstoff Hybrid-Polymer angrenzendes Bauteil B 5-10mm**
STLB-Bau 2025-10 023
Anschlussfuge abdichten am Wärmedämm-Verbundsystem
(WDVS) gemäß bauaufsichtlicher
Zulassung, mit elastischem Dichtstoff Typ F DIN EN
15651-1, Basis Hybrid-Polymer, an
angrenzendes Bauteil, Fugenbreite über 5 bis 10 mm,
Verhältnis Fugenbreite zu Dichtstofftiefe
1:1, Ausführung gemäß Einzelbeschreibung,
Einzelbeschreibungs-Nr
Anschlussfuge zwischen Klinkerriemchenbekleidung und
angrenzenden Fenstern, Türen,
Türrahmen und Rahmenverbreiterungen im Leibungs- und
Sturzbereich mit elastischem, UV-
und witterungsbeständigem Fassadendichtstoff auf Basis
MS-Polymer-Hybrid schließen.

Einschließlich systemverträglichem Primer nach
Herstellervorgabe, Anschluss an das gesondert
eingebaute Hinterfüllprofil gemäß Pos. 01.02.0014,
fachgerechter Fugendimensionierung und
ausreichender Bewegungsaufnahme. Dichtstoff farblich
passend zum Fugenmörtel
beziehungsweise nach Bemusterung herstellen.
Oberfläche des frischen Dichtstoffes mit
geeignetem, trockenem Quarzsand absanden,
überschüssigen Sand nach Erhärtung entfernen.

Dichtstoff, Primer und Absandung müssen mit
Klinkerriemchen, Fugenmörtel, Anschlussprofilen
und angrenzenden Bauteilen verträglich sein.
Verarbeitung ausschließlich nach
Herstellervorgabe.

Elastische Anschlussfugen sind nach DIN 18540
auszuführen.
.
Menge: 110,000 m

**01.02.17 Herstellen Aussparungen Putz außen 0,05-0,1m2**
STLB-Bau 2025-10 023
Herstellen von Aussparungen im Putz, außen, für
Lüftungsgitter, Flächengröße über 0,05 bis 0,1
m2, Ausführung gemäß Einzelbeschreibung,
Einzelbeschreibungs-Nr
einschließlich Aussparung in Dämmstoff, Armierung,
Oberbelag und Riemchenbekleidung,
sauberer Kantenausbildung, Zusatzarmierung sowie
systemgerechte, schlagregensichere
Anarbeitung und Abdichtung an vorhandene
beziehungsweise bauseits montierte Lüftungsgitter
einschließlich aller hierfür erforderlichen
Anschlussprofile und Dichtbänder.

Die Lieferung und Montage der Lüftungsgitter ist nicht
Bestandteil dieser Position.

Lage, Anzahl und lichte Öffnungsmaße der Lüftungsgitter
richten sich nach den Fassaden- und Ausführungsplänen.
.
Menge: 12,000 St

**01.02.18 Gerüstankerloch schließen Wand WDVS Mineralwolle**
STLB-Bau 2025-10 001
Gerüstankerloch schließen, an Wand, außen, Untergrund
Wärmedämm-Verbundsystem,
Dämmstoff Mineralwolle, Ausführung gemäß
Einzelbeschreibung,
Einzelbeschreibungs-Nr
Bei Flächen mit Klinkerriemchen einschließlich
systemgerechtem Verschließen der
Dämmschicht, Armierung, Anarbeitung der
Riemchenbekleidung, Verfugung und farb sowie
strukturgleicher Anpassung an das vorhandene Fugen und
Verbandbild.

Das Schließen der Gerüstankerstellen ist
abschnittsweise
unmittelbar nach dem Ausbau der jeweiligen
Gerüstverankerungen auszuführen.

Die Ausführung ist mit dem Gerüstbau so zu
koordinieren,
dass die erforderlichen Arbeitszugänge bis zur
vollständigen
Schließung aller Gerüstankerstellen zur Verfügung
stehen.
.
Menge: 50,000 St

**01.02.19 Bewegungsfuge Feldbegrenzungsfuge WDVS Hinterfüllmaterial Dichtstoff Hohlraumhinterfüllung Mineralwolle D 180mm B 10-15mm**
STLB-Bau 2025-10 023
Bewegungsfuge als Feldbegrenzungsfuge, im
Wärmedämm-Verbundsystem (WDVS),
Herstellung mit Hinterfüllmaterial und Dichtstoff, in
Belägen, Hohlraum hinterfüllen mit
Mineralwolle, Baustoffklasse DIN 4102-1 A1/A2
(nichtbrennbar), Dicke der Dämmplatte 180
mm, Fugenbreite über 10 bis 15 mm, Ausführung gemäß
Zeichnung und Einzelbeschreibung,
Einzelbeschreibungs-Nr
Dehnungsfuge im WDVS mit Klinkerriemchen.

Lage, Länge und Ausbildung der Feldbegrenzungsfugen
sind
in den Fassadenansichten eindeutig darzustellen.

Die Fugen sind in Dämmung, Armierung, Klinkerriemchenbekleidung und Fugenbild deckungsgleich auszubilden und
dürfen nicht überbrückt werden.
.
Menge: 100,000 m

**01.02.20 Montagequader aus PU Hartschaum als systemgeeignete**
Montagequader aus PU Hartschaum als systemgeeignete
Druckunterlage für leichte bis
mittelschwere, nicht absturzsichernde Anbauteile an
der WDVS Fassade liefern und einbauen.

Format ca. 198 x 198 mm, Dicke 180 mm, passend zur
ausgeschriebenen Dämmstoffdicke.
Einbau flächenbündig in die Dämmebene. Hierzu
Dämmstoff im erforderlichen Bereich sauber
ausschneiden, Vertiefung bis auf den tragfähigen
Untergrund herstellen, Untergrund reinigen
und Montagequader vollflächig mit systemgeeignetem
Klebemörtel auf dem tragfähigen
Untergrund verkleben.

Einschließlich Zuschnitt, Ausrichten, kraftschlüssiger
Verklebung, Anarbeitung der
angrenzenden Dämmplatten und systemgerechter
Vorbereitung für die spätere Befestigung von
Fremdteilen. Armierung und Anschlussabdichtung werden
über die entsprechenden
Systempositionen vergütet, sofern sie nicht
ausdrücklich Bestandteil des Montageelements nach
Herstellervorgabe sind.

Die Lage der Montagequader ist vor Ausführung anhand
der Fassadenplanung und der
vorgesehenen Anbauteile mit der Objektüberwachung
abzustimmen. Für absturzsichernde oder
sicherheitsrelevante Bauteile wie Geländer,
Absturzsicherungen oder vergleichbare Lasten sind
Montagequader aus PU Hartschaum nicht zulässig;
hierfür sind gesondert statisch
nachgewiesene Befestigungssysteme zu verwenden.

Hersteller und Typ:
"...................................................."
vom Bieter einzutragen.
Menge: 14,000 St

**01.02.21 Befestigungssystem für höher belastete Anbauteile im WDVS**
Thermisch getrenntes, zugelassenes und statisch
nachweisbares Befestigungssystem für
sicherheitsrelevante, absturzsichernde oder höher
belastete Anbauteile an der
ausgeschriebenen WDVS Fassade liefern und montieren.

Passend für WDVS Dämmstoffdicke 180 mm zzgl.
vorhandener Klinkerriemchenbekleidung und
erforderlicher Verankerungstiefe im tragfähigen
Untergrund.

Ausführung für Anbauteile wie Geländer,
Absturzsicherungen, Vordächer, Markisen, Konsolen
oder vergleichbare Bauteile. Die Befestigung ist durch
das neu herzustellende WDVS sowie
durch die vorhandene Klinkerriemchenbekleidung
hindurch bis in den tragfähigen Untergrund
herzustellen.

System einschließlich aller erforderlichen
Befestigungsmittel, thermischer Trennung,
Distanzhülsen, Anker, Injektionsmörtel, Abdichtungen,
Korrosionsschutzmaßnahmen und
systemzugehöriger Zubehörteile. Anzahl, Lage,
Achsabstände, Verankerungstiefe,
Randabstände und Lastabtragung sind objektbezogen
nachzuweisen und vor Ausführung mit
Planung, Tragwerksplanung und Objektüberwachung
abzustimmen.

Die Ausführung darf nur mit bauaufsichtlich
zugelassenem beziehungsweise ETA bewertetem
System erfolgen. Montagequader aus PU Hartschaum sind
für absturzsichernde oder
sicherheitsrelevante Bauteile nicht zulässig, sofern
hierfür kein gesonderter statischer Nachweis
und keine entsprechende Systemfreigabe vorliegen.

Die Einbaubereiche sind vor Ausführung anhand der
Fassadenplanung und der späteren
Anbauteile festzulegen. Bohrungen, Durchdringungen und
Anschlüsse sind dauerhaft
schlagregendicht und systemverträglich abzudichten.
Die fertige Befestigung ist für die weitere
Montage der Anbauteile flucht und lotgerecht
vorzubereiten.
Die Montage der anzuschließenden Fremdbauteile, zum
Beispiel Geländer, Vordächer,
Markisen oder Konsolen, ist nicht Bestandteil dieser
Position.

Abrechnung: Stück
Menge: nach Anzahl der erforderlichen
Befestigungspunkte gemäß Fassaden und
Ausführungsplanung
Leitprodukt: EJOT Iso Corner beziehungsweise EJOT Iso
Bar oder gleichwertig.
Menge: 16,000 St

**01.02.22 Dämmschicht zur Bekleidung ohne Klinkerriemchen.**
Dämmschicht aus Mineralwolle MW nach DIN EN 13162,
nichtbrennbar, Bemessungswert der
Wärmeleitfähigkeit max. 0,035 W/(mK), Dicke 180 mm,
systemzugehörig, geklebt und, soweit
erforderlich, gedübelt analog Pos. 01.02.0001, jedoch
für verputzte WDVS Oberfläche ohne
Klinkerriemchenbekleidung.

Ausführungsbereich gemäß Plan beziehungsweise
örtlicher Festlegung der Objektüberwachung
eindeutig kennzeichnen. Oberfläche als verputzte WDVS
Fläche einschließlich aller hierfür
erforderlichen systemkonformen Komponenten ausführen.
Anschlüsse an angrenzende
Klinkerriemchenflächen sauber, lot und fluchtgerecht
herstellen.
Menge: 10,000 m²

**01.02.23 Oberputz OP Dispersions-Silikatputz Grundierung Kratzputz-Struktur Körnung 0,5mm WDVS Wand**
STLB-Bau 2025-10 023
Oberputz DIN 18550-1, Dispersions-Silikatputz,
einschl. Grundierung, in Kratzputz-Struktur
(dünnschichtig), Körnung 0,5 mm,
für Wärmedämm-Verbundsystem (WDVS) gemäß
bauaufsichtlicher Zulassung, an Wand,
Arbeitshöhe der zu bearbeitenden oder zu bekleidenden
Fläche bis 3,5 m über der Standfläche
des hierfür erforderlichen Gerüstes, Gerüst wird
beigestellt/ist vorh., Ausführung gemäß
Einzelbeschreibung,
Einzelbeschreibungs-Nr

Feinputz, Farbton hell bis mittelgetönt nach
Bemusterung, hoch wasserdampfdurchlässig, hoch
wasserabweisend, witterungsbeständig, hoher Riss-,
Schlag- und Hagelschutz nach DIN EN
15824, eingestellt gegen Algen- und Pilzbefall.

Ausführungsbereich gemäß Plan beziehungsweise
örtlicher Festlegung der
Objektüberwachung.

Grundierung, Oberputz und die nachfolgende
Beschichtung sind
als aufeinander abgestimmter Systemaufbau des
angebotenen
Wärmedämm-Verbundsystems auszuführen.

Die in dieser Position enthaltene Grundierung dient als
Untergrundvorbereitung für den Oberputz.

Die nachfolgende Beschichtung der fertigen
Putzoberfläche
wird gesondert über Pos. 01.02.0023 vergütet.
.
Menge: 20,000 m2

**01.02.24 Erstbesch Wand Putz WDVS Dispersionssilikatfarben-GBS Dispersionssilikatfarbe Dispersionssilikatfarbe**
STLB-Bau 2025-10 034
Erstbeschichtung an Wand, außen, Untergrund Putz auf
Wärmedämm-Verbundsystem,
Dispersions-Silikatputz, in Reibeputz-Struktur,
beschichtet mit

Erst beziehungsweise Schlussbeschichtung auf
verputzten WDVS Teilflächen, passend zum
ausgeführten Oberputz gemäß Pos. 01.02.0022 und nach
Vorgabe des WDVS Systemhalters.
Farbton, Hellbezugswert, Wasserdampfdiffusion,
Wasseraufnahme und Schutz gegen Algen
und Pilzbefall nach Systemvorgabe und Bemusterung.
Ausführung einschließlich Grund,
Zwischen und Schlussbeschichtung nach
Herstellervorgabe.

Grundbeschichtung für Dispersionssilikatfarbe,
hydrophobierend und verfestigend, mit algizidem
und fungizidem Zusatzstoff,
Zwischenbeschichtung aus Dispersionssilikatfarbe, mit
fungizidem Zusatzstoff,
Schlussbeschichtung aus Dispersionssilikatfarbe, mit
fungizidem Zusatzstoff, Glanzgrad G3,
deckend, mittelgetönt,
Wasserdampf-Diffusionsstromdichte Klasse V3 DIN EN
1062-1 (niedrig),
Wasserdurchlässigkeit Klasse W1 DIN EN 1062-1 (hoch),
Hersteller und Typ '
....................................................'
vom Bieter einzutragen,
Arbeitshöhe der zu bearbeitenden oder zu bekleidenden
Fläche bis 3,5 m über der Standfläche
des hierfür erforderlichen Gerüstes, Gerüst wird
beigestellt/ist vorh..
Menge: 20,000 m2

**01.02.25 Bewegungsfuge Gebäudetrennfuge WDVS Kautschukprofil Hohlraumhinterfüllung Mineralwolle D 180mm B 10-15mm**
STLB-Bau 2025-10 023
Bewegungsfuge als Gebäudetrennfuge, im
Wärmedämm-Verbundsystem (WDVS), durch
Montage eines Kautschukschlaufenprofils mit
Schlaufenüberlappung im Stoßbereich,
fassadenbündig, Hohlraum hinterfüllen mit
Mineralwolle, Baustoffklasse DIN 4102-1 A1/A2
(nichtbrennbar), Dicke der Dämmplatte 180 mm,
Fugenbreite über 10 bis 15 mm, Ausführung
gemäß Zeichnung und Einzelbeschreibung,
Einzelbeschreibungs-Nr
Dehnungsfuge im WDVS mit Klinkerriemchen.

Vorhandene Gebäudetrennfugen und konstruktive
Bewegungsfugen des Bauwerks sind in
Dämmung, Armierung, Riemchenbekleidung und Fugenbild
deckungsgleich zu übernehmen.
Die Fugen dürfen nicht überbrückt werden. Lage, Breite
und Ausbildung sind vor Ausführung
örtlich aufzunehmen und mit der Objektüberwachung
abzustimmen.

Lage, Anzahl, Breite und Verlauf der Gebäudetrennfugen
sind
in den Fassadenansichten und Ausführungsdetails
eindeutig
darzustellen.

Die Position ist ausschließlich an tatsächlich
vorhandenen
Gebäudetrennfugen oder konstruktiv erforderlichen
Bewegungsfugen auszuführen.
.
Menge: 22,000 m

**01.02.26 Keildämmung im Fenstersockelbereich**
Keildämmung im Fenstersockelbereich zwischen
Klinkerriemchenbekleidung und Fenster
Einstandprofil liefern und einbauen.

Ausführung als systemgeeignete Dämmplatte, keilförmig
zugeschnitten, Tiefe ca. 10 cm,
passend zur Gefälleausbildung und zum Anschluss an das
Fenster Einstandprofil.
Dämmstoffqualität passend zum WDVS System, druckfest,
feuchteunempfindlich und für die
nachfolgende Abdichtung beziehungsweise
Klinkerriemchenbekleidung geeignet.

Keildämmung auf vorbereitetem, tragfähigem und
sauberem Untergrund systemgerecht
verkleben und dicht gestoßen einbauen. Anschlüsse an
Fenster Einstandprofil, Leibungen,
angrenzende Dämmflächen und Klinkerriemchenflächen
fluchtgerecht, wärmebrückenarm und
schlagregensicher vorbereiten.

Zuschnitte, Anpassungen, Gefälleausbildung,
Anarbeitung an angrenzende Bauteile und
Vorbereitung für die nachfolgende Armierung
beziehungsweise Abdichtung sind einzurechnen.

Hersteller und Typ:
"...................................................."
vom Bieter einzutragen.

Einheit: m
Abrechnung: nach laufendem Meter eingebauter
Keildämmung im Fenstersockelbereich.
Menge: 49,000 m

**01.02.27 Abdichtung der Fenstersockel im Anschlussbereich**
Abdichtung der Fenstersockel im Anschlussbereich
zwischen Klinkerriemchenbekleidung,
Keildämmung und Fenster Einstandprofil herstellen,
Ausführungstiefe ca. 10 cm.

Ausführung auf vorbereiteter, armierter, tragfähiger
und sauberer Oberfläche.
Abdichtung mit einer systemzugehörigen und vom
Hersteller des angebotenen WDVS für den
Fenstersockelanschluss freigegebenen Abdichtung
vollflächig, fehlstellenfrei und
hinterlaufsicher nach Herstellervorgabe auftragen.

Anschlüsse an Fenster Einstandprofil, Keildämmung,
Armierung, Klinkerriemchenflächen und
Leibungen schlagregensicher und systemverträglich
herstellen. Ecken und Übergänge mit
systemzugehörigem Dichtband beziehungsweise
Armierungsstreifen ausbilden, sofern vom
Hersteller gefordert.

Auftrag in mindestens zwei Arbeitsgängen
beziehungsweise nach Herstellervorgabe.
Mindestschichtdicke, Verbrauch und Trocknungszeiten
einhalten und auf Verlangen
dokumentieren.

Abdichtung als Bestandteil des angebotenen
WDVS-Systems, geeignet für den Anschluss an
Fenster-Einstandprofil, Keildämmung und
Klinkerriemchenbekleidung.

Hersteller und Typ:
.......................................................
...
vom Bieter einzutragen.

Einheit: m
Abrechnung: nach laufendem Meter abgedichtetem
Fenstersockelanschluss, bei einer
Ausführungstiefe von ca. 10 cm.
Menge: 49,000 m

**01.02.28 Zulage geometrisches Klinkerriemchenmosaik Ost-/Westgiebel**
Zulage zur Klinkerriemchenbekleidung gemäß Pos.
01.02.0005 für die Herstellung eines
mehrfarbigen geometrischen Fassadenmosaiks
entsprechend dem vorhandenen
Bestandsmotiv.

Ausführung an Ost- und Westgiebel der
Walter-Kolb-Halle.

Motiv aus Klinkerriemchen in mehreren Farbtönen,
insbesondere Rot/Terrakotta, Dunkelblau,
Hellblau, Gelb/Ocker und Weiß, Farbgebung und
Geometrie entsprechend
Bestandsabbildungen und freigegebener Bemusterung.

Motivgröße:

Ostgiebel ca. 7,2 x 4,8 m,
Westgiebel ca. 8,4 x 4,7 m.

Motivgeometrie, Proportionen, Konturen und
Farbverteilung möglichst originalgetreu nach
Bestand herstellen. Eine gestalterische Vereinfachung
ist nicht zulässig.

Zulage einschließlich:

Aufmaß und Übertragung der Motivgeometrie,
Verlege- und Rasterplanung,
Abstimmung auf Steinformat, Verband und Fugenraster,
Sortieren und Zuordnen der unterschiedlichen
Riemchenfarbtöne,
erhöhter Verlegeaufwand durch Farb- und
Richtungswechsel,
Pass- und Zuschnittarbeiten,
Ausbildung von Schrägen, Rundungen und sonstigen
Motivkonturen,
zusätzlicher Verschnitt aus der Motivgeometrie,
Bemusterung der Farbtöne,
Herstellung sauberer Übergänge zwischen den einzelnen
Farbflächen.

Verlege- und Rasterplan vor Ausführung der
Objektüberwachung zur Freigabe vorlegen.

Die reguläre Klinkerriemchenbekleidung einschließlich
Ansetzmörtel, Klinkerriemchen,
Verfugung und Reinigung wird über Pos. 01.02.0005
vergütet und ist nicht Bestandteil dieser
Zulage.

Motiv Westseite

Motiv Ostseite
Menge: 2,000 St

#### Bereich 01.03 Gebäudesockel

**01.03.1 Grundierung**
Grundierung (Haftgrund) aus zementverträglichem
Dispersionsspachtel 1,0 : 1,0 Gew.-Teile mit
Zement (CEM I oder CEM II A/LL oder CEM II B/LL)
gemischt und ca. 10 % Wasser verdünnt,
mit der Bürste auf ebenem, trockenem und sauberem
Untergrund auftragen und trocknen
lassen.

Die Grundierung ist auf dem Bestandsuntergrund im
Bereich der nachfolgenden Sockel- und
Perimeterdämmung vor dem Auftrag der Klebe- und
Dichtungsmasse gemäß Pos. 01.03.0002
auszuführen.

Grundierung, Klebe- und Dichtungsmasse sowie
Sockeldämmplatten sind als aufeinander abgestimmter
Systemaufbau auszuführen.
Menge: 140,000 m2

**01.03.2 Perimeterdämmung Sockel W4-E PS-Hartschaum XPS 0,032W/(mK) D 160mm PW dh**
STLB-Bau 2025-10 013
Perimeterdämmung an Sockel, Wassereinwirkungsklasse
W4-E (Spritzwasser und
Bodenfeuchte am Wandsockel sowie Kapillarwasser in und
unter Wänden), aus
Polystyrol-Hartschaum XPS DIN EN 13164, Bemessungswert
der Wärmeleitfähigkeit max.
0,032 W/(mK), Nennwert der Wärmeleitfähigkeit max.
0,031 W/(mK), Dicke 160 mm, als
Platten, Anwendungsgebiet DIN 4108-10 PW, hohe
Druckbelastbarkeit - dh, mit Klebe- und
Dichtungsmasse auf Bitumenbasis (2-Komponentenkleber)
befestigen, Ausführung gemäß
Einzelbeschreibung,
Einzelbeschreibungs-Nr

Übergang zwischen Sockeldämmung 160 mm und
Fassadendämmung 180 mm systemgerecht,
fluchtgerecht beziehungsweise gemäß Detailplanung mit
Tropfkante, Sockelprofil oder Versatz
ausbilden. Wärmebrücken, Wasserhinterläufigkeit und
offene Dämmstoffkanten sind zu
vermeiden. Die Ausführung ist gemäß Fassaden- und
Sockeldetails sowie
nach örtlichem Aufmaß auszuführen.

Klebe- und Dichtungsmasse, XPS-Sockeldämmung,
Armierungsputz und zusätzlicher Feuchteschutz müssen
untereinander systemverträglich sein.
.
Menge: 140,000 m2

**01.03.3 Armierungsputz mineral.Werktrockenmörtel D 9-12mm WDVS Wand**
STLB-Bau 2025-10 023
Armierungsputz aus mineralischem Werktrockenmörtel,
Dicke 9 bis 12 mm, einschl.
Armierungsgewebe, für Wärmedämm-Verbundsystem (WDVS)
gemäß bauaufsichtlicher
Zulassung, an Wand, Arbeitshöhe der zu bearbeitenden
oder zu bekleidenden Fläche bis 3,5 m
über der Standfläche des hierfür erforderlichen
Gerüstes, Gerüst wird beigestellt/ist vorh.,
Ausführung gemäß Einzelbeschreibung,
Einzelbeschreibungs-Nr
Überlappung der Gewebestöße mind. 10 cm, den
mineralischen Klebe- und Armierungsmörtel
volldeckend auf Dämmplatten auftragen und
planspachteln.

Die Regelarmierung mit Armierungsgewebe ist auf der
gesamten
Sockelfläche vollflächig auszuführen.

Das Panzergewebe gemäß Pos. 01.03.0005 ist als
zusätzliche
Armierung auszuführen und ersetzt die Regelarmierung
dieser
Position nicht.
.
Menge: 140,000 m2

**01.03.4 Zusätzlicher Feuchteschutz im erdberührten Sockelbereich**
Zusätzlicher Feuchteschutz im erdberührten
Sockelbereich auf der vorbereiteten und armierten
Putzfläche herstellen.

Ausführung von der Unterkante der Sockeldämmung bis
mindestens 30 cm über die spätere Geländeoberkante,
bei abweichender Geländehöhe nach
örtlichem Aufmaß. Feuchteschutz als systemgeeignete,
zementverträgliche Dichtungsschlämme
beziehungsweise Dispersionsspachtel, gemischt nach
Herstellervorgabe, auf den ebenen,
tragfähigen, trockenen und sauberen Untergrund
auftragen.

Der Feuchteschutz ist vollflächig, fehlstellenfrei und
mit ausreichender Schichtdicke nach
Herstellervorgabe herzustellen. Anschlüsse an
angrenzende Abdichtungen, Sockeldämmung,
Putzflächen und Geländeanschlüsse sind systemgerecht
und hinterlaufsicher auszubilden.
Erdberührte Flächen sind gegen Bodenfeuchte und
Spritzwasserbeanspruchung dauerhaft zu
schützen.

Auftrag in mindestens zwei Arbeitsgängen
beziehungsweise nach Herstellervorgabe.
Mindestschichtdicke, Verbrauch und Trocknungszeiten
gemäß Systemvorgabe einhalten und
auf Verlangen dokumentieren.

Nach Herstellung der Geländeanschlüsse sind sichtbare
Bereiche oberhalb der
Geländeoberkante bei Bedarf farblich beziehungsweise
oberflächenmäßig an den
angrenzenden Sockelputz anzupassen.

Hersteller und Typ:
"Sto oder
gleichwertig"..........................................
.................

vom Bieter einzutragen.

Der zusätzliche Feuchteschutz muss für die
nachfolgende Grundierung und
Buntsteinputzbeschichtung gemäß Pos. 01.03.0008 durch
den Systemhalter freigegeben sein.
Der Nachweis ist vor Ausführung vorzulegen.
Menge: 140,000 m2

**01.03.5 Panzergewebe Verputzte Außenwärmedämmung Sockel**
STLB-Bau 2025-10 023
Panzergewebe als Zusatzarmierung für mechanisch stark
belastete Flächen für verputzte
Außenwärmedämmung auf Sockel, Ausführung gemäß
Einzelbeschreibung,
Einzelbeschreibungs-Nr

Panzergewebe im gesamten Sockel einschließlich
Überlappung, Eckausbildung und Anschluss
an
die Regelarmierung, einbauen.

Lage und Höhe des Panzergewebes sind gemäß Fassaden-
und
Sockeldetails auszuführen. Abweichende Geländehöhen
sind der
Objektüberwachung vor Ausführung anzuzeigen.

Hersteller und Typ '
....................................................'
vom Bieter einzutragen.
Menge: 140,000 m2

**01.03.6 Eckschutzschiene**
Systemzugehöriges Eckschutzprofil mit alkalibeständigem
Gewebe, stoßfest und für den Sockelbereich sowie die
nachfolgende Buntsteinputzoberfläche geeignet, an
sichtbaren
Außenecken liefern und einbauen.
Armierungsgewebe der Pos. 01.03.0003 bis zur Eckkante
führen und 10 cm überlappen.
Menge: 8,000 m

**01.03.7 Montagedübel**
Montagedübel aus Kunststoff zur nachträglichen
Befestigung von leichten Bauteilen, zum
Beispiel Klingeln und Schildern, im
Wärmedämmverbundsystem, Länge und Typ passend zur
Dämmstoffdicke, zum vorgesehenen Anbauteil und zur
Herstellervorgabe.

Nur für leichte, nicht sicherheitsrelevante Anbauteile
zulässig. Schwerere oder
sicherheitsrelevante Bauteile sind gesondert mit
statisch nachgewiesenem Befestigungssystem
auszuführen.

Hersteller und Typ:
"...................................................."
vom Bieter einzutragen.

Einbauorte und Anzahl der Montagedübel ergeben sich
aus den
Fassaden- und Ausführungsplänen.

Die Position gilt ausschließlich für leichte, nicht
sicherheitsrelevante Anbauteile. Nicht enthalten sind
Befestigungen für Leuchten, Schilder mit erhöhten
Lasten,
Geländer, Vordächer, Absturzsicherungen oder sonstige
schwere Bauteile.
Menge: 60,000 St

**01.03.8 Außenputz Sockel OP Dispersionsputz Buntsteinputz Körnung 2mm**
STLB-Bau 2025-10 023
Außenputz DIN 18550-1 auf Sockel, Putzgrund vorh.
Armierungsputz, Oberputz aus
Dispersionsputz, als Buntsteinputz, mit algiziden und
fungiziden Zusatzstoffen, W 3 DIN EN
15824, wasserabweisend, Körnung 2 mm, farbig,
zusätzliche Armierungsputzlage wird
gesondert vergütet, Ausführung gemäß
Einzelbeschreibung,
Einzelbeschreibungs-Nr
Buntsteinputz als systemzugehörige Schlussbeschichtung
auf der
gesamten sichtbaren Sockelfläche von Oberkante
Gelände- bzw.
Belagsoberfläche bis Oberkante Sockel ausführen.

Der Buntsteinputz ist für den Spritzwasserbereich
geeignet und
auf einem hierfür freigegebenen, systemzugehörigen
Untergrund
aus Armierungsschicht und Grundierung auszuführen.

Im erdberührten Bereich sowie am unteren Abschluss der
Sockeldämmung ist der Feuchteschutz gemäß Pos.
01.03.0004
herzustellen. Der Buntsteinputz ist bis an die
Gelände- bzw.
Belagsoberkante sauber und dauerhaft auszuführen.

Farbton, Körnung und Musterfläche vor Ausführung
bemustern und freigeben lassen.

Hersteller und Typ '
....................................................'
vom Bieter einzutragen.
Menge: 140,000 m2

#### Bereich 01.04 Decken Verkleidung

**01.04.1 Decken Dämmschicht an den einspringenden Zugangsbereichen**
Wärmedämmung an Deckenuntersichten der einspringenden
Zugangsbereiche, bestehend aus
systemzugehörigen Mineralwolle Dämmplatten nach DIN EN
13162, nichtbrennbar,
Bemessungswert der Wärmeleitfähigkeit max. 0,035
W/(mK), Dicke 180mm gemäß
Detailplanung, Wärmeleitfähigkeit passend zum
Fassadensystem, auf geeignetem Untergrund
kleben und zusätzlich mechanisch befestigen nach
Zulassung und Herstellervorgabe.
Einschließlich Untergrundprüfung, Zuschnitt,
Anarbeitung an Wandanschlüsse, Kanten,
Leibungen und angrenzende WDVS Flächen.

Die Mineralwolle-Dämmplatten müssen für die Anwendung
an
Deckenuntersichten geeignet und Bestandteil des
angebotenen
WDVS-Systems sein.

Dämmstoffdicke, Befestigungsart, Dübellänge und Anzahl
der
Befestigungsmittel sind vor Ausführung anhand der
Deckenuntersicht und des tragfähigen
Bestandsuntergrundes
objektbezogen festzulegen.
Menge: 3,000 m2

**01.04.2 Decken Veputzen an den einspringenden Zugangsbereichen**
Armierungsputz und Oberputz an Deckenuntersichten,
systemzugehörig, einschließlich
Armierungsgewebe, Eckschutz, Tropfkanten
beziehungsweise Putzabschlussprofilen,
Grundierung und Schlussbeschichtung nach Bemusterung.
Ausführung gemäß Zulassung des
gewählten Systems und Herstellervorgabe.

Oberputz, Struktur, Körnung, Farbton und
Schlussbeschichtung
sind entsprechend der freigegebenen Musterfläche und
dem
Farbkonzept der Fassaden auszuführen.

Armierung, Oberputz, Grundierung, Schlussbeschichtung,
Tropfkanten und Putzabschlussprofile sind als
systemzugehöriger Aufbau des angebotenen WDVS
auszuführen.
Menge: 3,000 m2

### Titel 02 Stundenlohnarbeiten

#### Bereich 02.01 Stundenlohnarbeiten

*Hinweis*
Stundenlohnarbeiten dürfen ausschließlich nach
vorheriger schriftlicher Anordnung der
Objektüberwachung ausgeführt und abgerechnet werden.

Für jede Stundenlohnleistung ist ein Tagesbericht
beziehungsweise Stundennachweis zu führen.
Dieser muss mindestens Datum, Arbeitsbereich,
ausgeführte Leistung, eingesetzte Beschäftigte
mit Qualifikation, Arbeitszeit, Geräte- und
Materialeinsatz sowie die Anordnung enthalten.

Die Stundennachweise sind der Objektüberwachung
spätestens am folgenden Arbeitstag zur
Bestätigung vorzulegen.

Die Bestätigung des Stundennachweises dokumentiert
ausschließlich Art und Umfang der
geleisteten Arbeitszeit; sie stellt keine Anerkennung
einer zusätzlichen Vergütung, keine
technische Abnahme und keine Freigabe von Nachträgen
dar.

Nicht angeordnete Stundenlohnarbeiten werden nicht
vergütet.

**02.01.1 Stundenlohnarbeiten Facharbeitstunden**
Menge: 15,000 h

USt %: 19,00
